# Acessório para tubagem de distribuição de água para sistema de aquecimento e arrefecimento por tecto radiante

- Propriedade do ficheiro: CYPE INGENIEROS, S.A.
- Formato: FIEBDC-3/2002
- Âmbito geográfico: Angola
- Moeda: AOA
- Custos indirectos: 3.00 %
- IVA: 18.00 %

## I Instalações

### IC Aquecimento, arrefecimento, climatização e A.Q.S.

#### ICE Emissores a água para aquecimento e arrefecimento

**ICE024** Ud Acessório para tubagem de distribuição de água para sistema de aquecimento e arrefecimento por tecto radiante.
Tê de latão, de 20x9,9x20 mm.
Inclui: Colocação e fixação do acessório.
Critério de medição de projecto: Número de unidades previstas, segundo documentação gráfica de Projecto.
Critério de medição de obra: Medir-se-á o número de unidades realmente executadas segundo especificações de Projecto.

| Código | Un | Descrição | Rendimento | Preço | Importância |
|---|---|---|---|---|---|
| mt38etu108a | Ud | Tê de latão, de 20x9,9x20 mm, sistema de união Quick and Easy, inclusive anéis. (material) | 1.000 | 17192.14 | 17192.14 |
| mo103 | h | Ajudante de instalador de aquecimento. (mão de obra) | 0.013 | 603.82 | 7.85 |
| % | % | Custos directos complementares | 2 % | 17199.99 | 344.00 |
|  |  | Custos directos |  |  | 17543.99 |
