# Painel radiante de tecto

- Propriedade do ficheiro: CYPE INGENIEROS, S.A.
- Formato: FIEBDC-3/2002
- Âmbito geográfico: Angola
- Moeda: AOA
- Custos indirectos: 3.00 %
- IVA: 18.00 %

## I Instalações

### IC Aquecimento, arrefecimento, climatização e A.Q.S.

#### ICE Emissores a água para aquecimento e arrefecimento

**ICE060** Ud Painel radiante de tecto.
Painel radiante de aço, de tecto, para água quente, para uma pressão máxima de trabalho de 4 bar e uma temperatura máxima de 120°C, de 300 mm de largura e 6000 mm de comprimento nominal, com tubos de aço electrossoldados a frio, de 1/2" de diâmetro, afastados 150 mm, tubos abocardados para facilitar a soldadura de ligação entre painéis, acabamento com tinta epóxi-poliéster branco RAL 9001, com colector em extremo do painel nos elementos inicial e final de cada linha, isolamento térmico superior através de manta de fibra de vidro de 30 mm de espessura com papel aluminizado e com fitas de fixação, perfis laterais, cobre-juntas, régua transversal e travessa de suspensão, em instalação de aquecimento e arrefecimento central por água. Totalmente montado, ligado e testado.
Inclui: Marcação através de molde. Fixação das placas à estrutura suporte. Ligação com a rede de abastecimento de água.
Critério de medição de projecto: Superfície útil, medida segundo documentação gráfica de Projecto.
Critério de medição de obra: Medir-se-á a superfície realmente executada segundo especificações de Projecto.

| Código | Un | Descrição | Rendimento | Preço | Importância |
|---|---|---|---|---|---|
| mt38sab010aaa | m | Painel radiante de aço, de tecto, para água quente, para uma pressão máxima de trabalho de 4 bar e uma temperatura máxima de 120°C, de 300 mm de largura e 6000 mm de comprimento nominal, com tubos de aço electrossoldados a frio, de 1/2" de diâmetro, afastados 150 mm, tubos abocardados para facilitar a soldadura de ligação entre painéis, acabamento com tinta epóxi-poliéster branco RAL 9001, com colector em extremo do painel nos elementos inicial e final de cada linha, isolamento térmico superior através de manta de fibra de vidro de 30 mm de espessura com papel aluminizado e com fitas de fixação, perfis laterais, cobre-juntas, régua transversal e travessa de suspensão, segundo EN 14037-1. (material) | 6.000 | 39415.57 | 236493.42 |
| mo004 | h | Oficial de 1ª instalador de aquecimento. (mão de obra) | 0.656 | 1057.30 | 693.59 |
| mo103 | h | Ajudante de instalador de aquecimento. (mão de obra) | 0.656 | 603.82 | 396.11 |
| % | % | Custos directos complementares | 2 % | 237583.12 | 4751.66 |
|  |  | Custos directos |  |  | 242334.78 |
