# Sistema de aquecimento e arrefecimento por piso radiante, em seco

- Propriedade do ficheiro: CYPE INGENIEROS, S.A.
- Formato: FIEBDC-3/2002
- Âmbito geográfico: Angola
- Moeda: AOA
- Custos indirectos: 3.00 %
- IVA: 18.00 %

## I Instalações

### IC Aquecimento, arrefecimento, climatização e A.Q.S.

#### ICE Emissores a água para aquecimento e arrefecimento

**ICE120** m² Sistema de aquecimento e arrefecimento por piso radiante, em seco.
Sistema de aquecimento por piso radiante, composto por, banda de espuma de polietileno (PE), de 150x10 mm, painel isolante moldado, de 1200x800 mm e 30 mm de espessura, de poliestireno expandido (EPS), com difusores de alumínio e tubo de polietileno reticulado (PE-Xa) com barreira de oxigénio e camada de protecção de polietileno (PE) modificado, de 16 mm de diâmetro exterior e 2 mm de espessura. Totalmente montado, ligado e testado.
Inclui: Preparação e limpeza da superfície de apoio. Marcação da instalação. Fixação do rodapé perimetral. Colocação dos painéis. Marcação do traçado da tubagem. Colocação e fixação das tubagens.
Critério de medição de projecto: Superfície útil, medida segundo documentação gráfica de Projecto.
Critério de medição de obra: Medir-se-á a superfície realmente executada segundo especificações de Projecto.

| Código | Un | Descrição | Rendimento | Preço | Importância |
|---|---|---|---|---|---|
| mt17epu021a | m | Banda de espuma de polietileno (PE), de 150x10 mm, com fitas autoadesivas. (material) | 0.600 | 3767.66 | 2260.60 |
| mt17epu009a | Ud | Painel isolante moldado, de 1200x800 mm e 30 mm de espessura, de poliestireno expandido (EPS), com difusores de alumínio, com propagação retardada da chama Euroclasse E, espaçamento do tubo múltiplo de 20 cm. (material) | 1.042 | 35844.98 | 37350.47 |
| mt37tpu012a | m | Tubo de polietileno reticulado (PE-Xa) com barreira de oxigénio e camada de protecção de polietileno (PE) modificado, de 16 mm de diâmetro exterior e 2 mm de espessura, segundo NP EN ISO 15875-2. (material) | 5.000 | 3524.22 | 17621.10 |
| mo004 | h | Oficial de 1ª instalador de aquecimento. (mão de obra) | 0.879 | 1057.30 | 929.37 |
| mo103 | h | Ajudante de instalador de aquecimento. (mão de obra) | 0.879 | 603.82 | 530.76 |
| % | % | Custos directos complementares | 2 % | 58692.30 | 1173.85 |
|  |  | Custos directos |  |  | 59866.15 |
