# Equipamento de regulação e controlo para colector, através de cabeças electrotérmicas

- Propriedade do ficheiro: CYPE INGENIEROS, S.A.
- Formato: FIEBDC-3/2002
- Âmbito geográfico: Angola
- Moeda: AOA
- Custos indirectos: 3.00 %
- IVA: 18.00 %

## I Instalações

### IC Aquecimento, arrefecimento, climatização e A.Q.S.

#### ICE Emissores a água para aquecimento e arrefecimento

**ICE150** Ud Equipamento de regulação e controlo para colector, através de cabeças electrotérmicas.
Sistema de regulação da temperatura para colector, para aquecimento, composto de central cor branca, para um máximo de 6 termostatos de controlo e 8 cabeças electrotérmicas, com comunicação bidireccional via rádio com os termostatos e as sondas, termostatos digitais, e cabeças electrotérmicas, a 24 V. Totalmente montado, ligado e testado.
Inclui: Colocação, fixação e ligação eléctrica e de comunicação com todos os elementos que o exigem na instalação.
Critério de medição de projecto: Número de unidades previstas, segundo documentação gráfica de Projecto.
Critério de medição de obra: Medir-se-á o número de unidades realmente executadas segundo especificações de Projecto.

| Código | Un | Descrição | Rendimento | Preço | Importância |
|---|---|---|---|---|---|
| mt38esu151a | Ud | Central cor branca, para um máximo de 6 termostatos de controlo e 8 cabeças electrotérmicas, com comunicação bidireccional via rádio com os termostatos e as sondas, para aquecimento e arrefecimento, de 340x110x55 mm, com antena de rádio e transformador eléctrico. (material) | 1.000 | 631901.01 | 631901.01 |
| mt38esu030a | Ud | Termostato digital, dimensões 80x80x9 mm, cor branca, com comunicação via rádio com a central e sensor de humidade, com entrada para sonda remota de temperatura. (material) | 2.000 | 248770.15 | 497540.30 |
| mt38esu010a | Ud | Cabeça electrotérmica, a 24 V. (material) | 4.000 | 73115.87 | 292463.48 |
| mo004 | h | Oficial de 1ª instalador de aquecimento. (mão de obra) | 0.918 | 1057.30 | 970.60 |
| mo103 | h | Ajudante de instalador de aquecimento. (mão de obra) | 0.918 | 603.82 | 554.31 |
| % | % | Custos directos complementares | 2 % | 1423429.70 | 28468.59 |
|  |  | Custos directos |  |  | 1451898.29 |
