# Caldeira a gás, doméstica, de condensação, mural, para aquecimento

- Propriedade do ficheiro: CYPE INGENIEROS, S.A.
- Formato: FIEBDC-3/2002
- Âmbito geográfico: Angola
- Moeda: AOA
- Custos indirectos: 3.00 %
- IVA: 18.00 %

## I Instalações

### IC Aquecimento, arrefecimento, climatização e A.Q.S.

#### ICG Caldeiras a gás

**ICG231** Ud Caldeira a gás, doméstica, de condensação, mural, para aquecimento.
Caldeira mural de condensação a gás N, para aquecimento, câmara de combustão estanque, potência nominal 30 kW, rendimento 92%, eficiência energética classe A, perfil de consumo XL, potência sonora 55 dBA, dimensões 760x440x360 mm, peso 46,5 kg, acendimento electrónico e segurança por ionização, sem chama piloto, painel de comando com display digital com indicação de código de avaria, programador digital para programação semanal do circuito de aquecimento, vaso de expansão de 10 litros, kit standard de evacuação de fumos e modelo de montagem. Totalmente montada, ligada e testada.
Inclui: Marcação. Disposição dos elementos. Montagem da caldeira e dos seus acessórios. Ligação com as redes de abastecimento de água, de gás, de saneamento e eléctrica, e com a conduta de evacuação dos produtos de combustão. Colocação em funcionamento.
Critério de medição de projecto: Número de unidades previstas, segundo documentação gráfica de Projecto.
Critério de medição de obra: Medir-se-á o número de unidades realmente executadas segundo especificações de Projecto.

| Código | Un | Descrição | Rendimento | Preço | Importância |
|---|---|---|---|---|---|
| mt38cmj022a | Ud | Caldeira mural de condensação a gás N, para aquecimento, câmara de combustão estanque, potência nominal 30 kW, rendimento 92%, eficiência energética classe A, perfil de consumo XL, potência sonora 55 dBA, dimensões 760x440x360 mm, peso 46,5 kg, acendimento electrónico e segurança por ionização, sem chama piloto, painel de comando com display digital com indicação de código de avaria, programador digital para programação semanal do circuito de aquecimento, vaso de expansão de 10 litros, kit standard de evacuação de fumos e modelo de montagem. (material) | 1.000 | 2446083.39 | 2446083.39 |
| mt38www010 | Ud | Material auxiliar para instalações de aquecimento. (material) | 1.000 | 1997.53 | 1997.53 |
| mo004 | h | Oficial de 1ª instalador de aquecimento. (mão de obra) | 3.934 | 1057.30 | 4159.42 |
| mo103 | h | Ajudante de instalador de aquecimento. (mão de obra) | 3.934 | 603.82 | 2375.43 |
| % | % | Custos directos complementares | 2 % | 2454615.77 | 49092.32 |
|  |  | Custos directos |  |  | 2503708.09 |
