# Caldeira a gás, colectiva, de condensação, mural

- Propriedade do ficheiro: CYPE INGENIEROS, S.A.
- Formato: FIEBDC-3/2002
- Âmbito geográfico: Angola
- Moeda: AOA
- Custos indirectos: 3.00 %
- IVA: 18.00 %

## I Instalações

### IC Aquecimento, arrefecimento, climatização e A.Q.S.

#### ICG Caldeiras a gás

**ICG238** Ud Caldeira a gás, colectiva, de condensação, mural.
Caldeira mural, de condensação, com permutador de tubos de alumínio com aletas e queimador modulante de gás natural, para aquecimento, potência útil modulante de 10,4 a 45 kW, peso 48 kg, dimensões 695x520x465 mm, com válvula de 3 vias para a produção de A.Q.S. através de depósito com permutador. Totalmente montada, ligada e testada.
Inclui: Marcação. Disposição dos elementos. Montagem da caldeira e dos seus acessórios. Ligação com as redes de abastecimento de água, de gás, de saneamento e eléctrica, e com a conduta de evacuação dos produtos de combustão. Colocação em funcionamento.
Critério de medição de projecto: Número de unidades previstas, segundo documentação gráfica de Projecto.
Critério de medição de obra: Medir-se-á o número de unidades realmente executadas segundo especificações de Projecto.

| Código | Un | Descrição | Rendimento | Preço | Importância |
|---|---|---|---|---|---|
| mt38cbu070aa | Ud | Caldeira mural, de condensação, com permutador de tubos de alumínio com aletas e queimador modulante de gás natural, para aquecimento, potência útil modulante de 10,4 a 45 kW, peso 48 kg, dimensões 695x520x465 mm, com válvula de 3 vias para a produção de A.Q.S. através de depósito com permutador. (material) | 1.000 | 4289340.54 | 4289340.54 |
| mt38www010 | Ud | Material auxiliar para instalações de aquecimento. (material) | 1.000 | 1997.53 | 1997.53 |
| mo004 | h | Oficial de 1ª instalador de aquecimento. (mão de obra) | 5.305 | 1057.30 | 5608.98 |
| mo103 | h | Ajudante de instalador de aquecimento. (mão de obra) | 5.305 | 603.82 | 3203.27 |
| % | % | Custos directos complementares | 2 % | 4300150.32 | 86003.01 |
|  |  | Custos directos |  |  | 4386153.33 |
