# Fogão de sala

- Propriedade do ficheiro: CYPE INGENIEROS, S.A.
- Formato: FIEBDC-3/2002
- Âmbito geográfico: Angola
- Moeda: AOA
- Custos indirectos: 3.00 %
- IVA: 18.00 %

## I Instalações

### IC Aquecimento, arrefecimento, climatização e A.Q.S.

#### ICH Fogões de sala, recuperadores de calor, fogões e salamandras

**ICH010** Ud Fogão de sala.
Execução de fogão de sala, realizado "in situ", composto por lareira aberta de tijolo cerâmico refractário de 25x12x4 cm, assente com argamassa refractária, tipo G, segundo EN 998-2, composta por cimento aluminoso, aditivos e inertes siliciosos, e chaminé de tijolo cerâmico furado até à laje, assente com argamassa de cimento, confeccionada em obra, dosificação 1:6, com câmara. Incluindo corta-fogo de chapa de aço regulável e revestimento posterior da câmara e conduta de fumos com uma primeira camada de emboço com pasta de gesso de construção B1 e uma segunda camada de acabamento com pasta de gesso de aplicação em camada fina C6, sem incluir o fornecimento nem a colocação dos materiais que formam o revestimento decorativo da lareira e constituem o corpo do fogão de sala nem a conduta para evacuação dos produtos da combustão. Totalmente montada e ligada.
Inclui: Marcação na laje das paredes a realizar. Colocação das peças por fiadas a nível. Correcção de falhas de juntas e limpeza. Formação de câmara e conduta de evacuação dos produtos da combustão até à laje. Preparação da superfície suporte que se vai revestir. Amassadura do gesso grosso. Espalhamento da pasta de gesso grosso. Amassadura do gesso fino. Regularização do revestimento através da execução de uma camada de gesso, aplicando a pasta de gesso fino sobre uma camada previamente executada no paramento. Ligação à conduta de evacuação.
Critério de medição de projecto: Número de unidades previstas, segundo documentação gráfica de Projecto.
Critério de medição de obra: Medir-se-á o número de unidades realmente executadas segundo especificações de Projecto.

| Código | Un | Descrição | Rendimento | Preço | Importância |
|---|---|---|---|---|---|
| mt05mre010k | Ud | Tijolo cerâmico refractário, 25x12x4 cm, segundo NP EN 771-1. (material) | 200.000 | 160.26 | 32052.00 |
| mt09moc150b | kg | Argamassa refractária, tipo G, segundo EN 998-2, composta por cimento aluminoso, aditivos e inertes siliciosos. (material) | 0.130 | 129.14 | 16.79 |
| mt04lpt010a | Ud | Tijolo cerâmico furado simples, para revestir, 30x20x4 cm, para utilização em alvenaria protegida (peça P), densidade 890 kg/m³, segundo NP EN 771-1. (material) | 60.000 | 32.38 | 1942.80 |
| mt04lpt010c | Ud | Tijolo cerâmico furado duplo, para revestir, 30x20x9 cm, para utilização em alvenaria protegida (peça P), densidade 746 kg/m³, segundo NP EN 771-1. (material) | 12.000 | 41.79 | 501.48 |
| mt08aaa010a | m³ | Água. (material) | 0.035 | 279.70 | 9.79 |
| mt01arg005a | t | Areia de pedreira, para argamassa preparada em obra. (material) | 0.286 | 2992.57 | 855.88 |
| mt08cem000l | kg | Cimento cinzento em sacos. (material) | 43.900 | 18.65 | 818.74 |
| mt09pye010a | m³ | Pasta de gesso para aplicação em camada fina C6, segundo EN 13279-1. (material) | 0.030 | 31083.11 | 932.49 |
| mt09pye010b | m³ | Pasta de gesso de construção B1, segundo EN 13279-1. (material) | 0.170 | 27689.52 | 4707.22 |
| mt38www020 | Ud | Corta-fogo regulável de chapa de aço. (material) | 1.000 | 65217.00 | 65217.00 |
| mt38www010 | Ud | Material auxiliar para instalações de aquecimento. (material) | 2.000 | 1997.53 | 3995.06 |
| mq06hor010 | h | Betoneira eléctrica com uma capacidade de amassadura de 160 l. (equipamento) | 0.123 | 907.30 | 111.60 |
| mo020 | h | Oficial de 1ª construção. (mão de obra) | 28.850 | 1028.94 | 29684.92 |
| mo113 | h | Operário não qualificado construção. (mão de obra) | 30.693 | 581.64 | 17852.28 |
| mo033 | h | Oficial de 1ª gesseiro. (mão de obra) | 2.885 | 1028.94 | 2968.49 |
| mo071 | h | Ajudante de gesseiro. (mão de obra) | 1.443 | 604.97 | 872.97 |
| % | % | Custos directos complementares | 2 % | 162539.51 | 3250.79 |
|  |  | Custos directos |  |  | 165790.30 |
