# Fornecimento e instalação de equipamento de ar condicionado

- Propriedade do ficheiro: CYPE INGENIEROS, S.A.
- Formato: FIEBDC-3/2002
- Âmbito geográfico: Angola
- Moeda: AOA
- Custos indirectos: 3.00 %
- IVA: 18.00 %

## I Instalações

### IC Aquecimento, climatização e A.Q.S.

#### ICN Unidades autónomas de climatização

**ICN021** Ud Fornecimento e instalação de equipamento de ar condicionado, sistema ar-ar multi-split 2x1, com unidades interiores de parede, para gás R-410A, bomba de calor, alimentação monofásica (230V/50Hz), modelo SDH 17-060 M2NW "SAUNIER DUVAL", potência frigorífica nominal 5,2 kW, consumo eléctrico em arrefecimento 2,7 kW, SEER 5,6 (classe A+), potência calorífica nominal 5,6 kW, consumo eléctrico em aquecimento 2,7 kW, SCOP 3,8 (classe A), formado por uma unidade interior 17-025 NWI, caudal de ar 500 m³/h, pressão sonora mínima/máxima: 28/37 dBA, potência sonora 52 dBA, dimensões 275x845x180 mm, peso 9 kg, uma unidade interior 17-035 NWI, caudal de ar 630 m³/h, pressão sonora mínima/máxima: 30/38 dBA, potência sonora 53 dBA, dimensões 275x845x180 mm, peso 9 kg, filtro purificador do ar e painel liso de cor branca com ecrã LCD retroiluminado, comandos à distância sem fios, com programação diária e função Follow Me de seguimento da temperatura ambiente no próprio comando, e uma unidade exterior 17-060 MC2NO, com compressor tipo Inverter DC, caudal de ar 3200 m³/h, pressão sonora 56 dBA, potência sonora 63 dBA, dimensões 700x892x396 mm, peso 50 kg, diâmetro de ligação da tubagem de gás 3/8", diâmetro de ligação da tubagem do líquido 1/4", comprimento máximo de tubagens 10 m, diferença máxima de altura entre a unidade exterior e as unidades interiores 20 m, diferença máxima de altura entre as unidades interiores e a unidade exterior 5 m, com amortecedores de molas, suportes e fixações das unidades interior e exterior, tubagem de drenagem com sifão, ligação frigorífica entre unidades, ligação eléctrica entre unidades, fixação e protecção mecânica da instalação com ocultação em calha acessível em zonas vistas, com suportes murais para os comandos à distância sem fios. Inclusive elementos anti-vibratórios e suportes de parede para apoio da unidade exterior.
Fornecimento e instalação de equipamento de ar condicionado, sistema ar-ar multi-split 2x1, com unidades interiores de parede, para gás R-410A, bomba de calor, alimentação monofásica (230V/50Hz), modelo SDH 17-060 M2NW "SAUNIER DUVAL", potência frigorífica nominal 5,2 kW, consumo eléctrico em arrefecimento 2,7 kW, SEER 5,6 (classe A+), potência calorífica nominal 5,6 kW, consumo eléctrico em aquecimento 2,7 kW, SCOP 3,8 (classe A), formado por uma unidade interior 17-025 NWI, caudal de ar 500 m³/h, pressão sonora mínima/máxima: 28/37 dBA, potência sonora 52 dBA, dimensões 275x845x180 mm, peso 9 kg, uma unidade interior 17-035 NWI, caudal de ar 630 m³/h, pressão sonora mínima/máxima: 30/38 dBA, potência sonora 53 dBA, dimensões 275x845x180 mm, peso 9 kg, filtro purificador do ar e painel liso de cor branca com ecrã LCD retroiluminado, comandos à distância sem fios, com programação diária e função Follow Me de seguimento da temperatura ambiente no próprio comando, e uma unidade exterior 17-060 MC2NO, com compressor tipo Inverter DC, caudal de ar 3200 m³/h, pressão sonora 56 dBA, potência sonora 63 dBA, dimensões 700x892x396 mm, peso 50 kg, diâmetro de ligação da tubagem de gás 3/8", diâmetro de ligação da tubagem do líquido 1/4", comprimento máximo de tubagens 10 m, diferença máxima de altura entre a unidade exterior e as unidades interiores 20 m, diferença máxima de altura entre as unidades interiores e a unidade exterior 5 m, com amortecedores de molas, suportes e fixações das unidades interior e exterior, tubagem de drenagem com sifão, ligação frigorífica entre unidades, ligação eléctrica entre unidades, fixação e protecção mecânica da instalação com ocultação em calha acessível em zonas vistas, com suportes murais para os comandos à distância sem fios. Inclusive elementos anti-vibratórios e suportes de parede para apoio da unidade exterior.
Inclui: Implantação das unidades. Colocação e fixação da unidade interior. Colocação e fixação da unidade exterior. Ligação às linhas frigoríficas. Ligação à rede eléctrica. Ligação à rede de drenagem. Colocação em funcionamento.
Critério de medição de projecto: Número de unidades previstas, segundo documentação gráfica de Projecto.
Critério de medição de obra: Medir-se-á o número de unidades realmente executadas segundo especificações de Projecto.
Critérios considerados na determinação do preço da unidade de obra: O preço não inclui a canalização nem a cablagem eléctrica de alimentação.

| Código | Un | Descrição | Rendimento | Preço | Importância |
|---|---|---|---|---|---|
| mt42sau021Fb | Ud | Equipamento de ar condicionado, sistema ar-ar multi-split 2x1, com unidades interiores de parede, para gás R-410A, bomba de calor, alimentação monofásica (230V/50Hz), modelo SDH 17-060 M2NW "SAUNIER DUVAL", potência frigorífica nominal 5,2 kW, consumo eléctrico em arrefecimento 2,7 kW, SEER 5,6 (classe A+), potência calorífica nominal 5,6 kW, consumo eléctrico em aquecimento 2,7 kW, SCOP 3,8 (classe A), formado por uma unidade interior 17-025 NWI, caudal de ar 500 m³/h, pressão sonora mínima/máxima: 28/37 dBA, potência sonora 52 dBA, dimensões 275x845x180 mm, peso 9 kg, uma unidade interior 17-035 NWI, caudal de ar 630 m³/h, pressão sonora mínima/máxima: 30/38 dBA, potência sonora 53 dBA, dimensões 275x845x180 mm, peso 9 kg, filtro purificador do ar e painel liso de cor branca com ecrã LCD retroiluminado, comandos à distância sem fios, com programação diária e função Follow Me de seguimento da temperatura ambiente no próprio comando, e uma unidade exterior 17-060 MC2NO, com compressor tipo Inverter DC, caudal de ar 3200 m³/h, pressão sonora 56 dBA, potência sonora 63 dBA, dimensões 700x892x396 mm, peso 50 kg, diâmetro de ligação da tubagem de gás 3/8", diâmetro de ligação da tubagem do líquido 1/4", comprimento máximo de tubagens 10 m, diferença máxima de altura entre a unidade exterior e as unidades interiores 20 m, diferença máxima de altura entre as unidades interiores e a unidade exterior 5 m, com amortecedores de molas, suportes e fixações das unidades interior e exterior, tubagem de drenagem com sifão, ligação frigorífica entre unidades, ligação eléctrica entre unidades, fixação e protecção mecânica da instalação com ocultação em calha acessível em zonas vistas. (material) | 1.000 | 539406.44 | 539406.44 |
| mt42www085 | Ud | Kit de suportes de parede, formado por conjunto de esquadras de 50x45 cm e quatro amortecedores de borracha, com as correspondentes buchas, parafusos, porcas e anilhas. (material) | 1.000 | 4960.97 | 4960.97 |
| mt42sau100a | Ud | Suporte mural para o comando à distância sem fios, "SAUNIER DUVAL". (material) | 2.000 | 1574.91 | 3149.82 |
| mo005 | h | Oficial de 1ª instalador de ar condicionado. (mão de obra) | 2.501 | 600.29 | 1501.33 |
| mo104 | h | Ajudante de instalador de ar condicionado. (mão de obra) | 2.501 | 336.12 | 840.64 |
| % | % | Custos directos complementares | 2 % | 549859.20 | 10997.18 |
|  |  | Custos directos |  |  | 560856.38 |
