# Conduta de ligação entre a caldeira e a chaminé colectiva

- Propriedade do ficheiro: CYPE INGENIEROS, S.A.
- Formato: FIEBDC-3/2002
- Âmbito geográfico: Angola
- Moeda: AOA
- Custos indirectos: 3.00 %
- IVA: 18.00 %

## I Instalações

### IC Aquecimento, arrefecimento, climatização e A.Q.S.

#### ICO Sistemas de evacuação dos produtos da combustão

**ICO230** m Conduta de ligação entre a caldeira e a chaminé colectiva.
Conduta de ligação entre a caldeira e a chaminé colectiva, formada por tubo de polipropileno cor branca, com junta de estanquidade de EPDM, de 60 mm de diâmetro interior, propagação retardada da chama Euroclasse D de reacção ao fogo, segundo NP EN 13501-1, temperatura máxima de 120°C, pressão de trabalho até 5000 Pa, para evacuação dos produtos da combustão ou admissão de ar comburente, da caldeira mural de condensação, a gás. Inclusive acessórios, peças especiais, módulos finais e material auxiliar para montagem e fixação.
Inclui: Marcação. Colocação de tubos, acessórios, peças especiais e módulos finais. Fixação do material auxiliar para montagem e fixação à obra. Montagem. Ligação e verificação do seu correcto funcionamento.
Critério de medição de projecto: Comprimento medido desde o arranque da conduta até a parte superior do módulo final, segundo documentação gráfica de Projecto.
Critério de medição de obra: Medir-se-á, desde o início da conduta até a parte superior do módulo final, o comprimento realmente executado segundo especificações de Projecto.

| Código | Un | Descrição | Rendimento | Preço | Importância |
|---|---|---|---|---|---|
| mt20din101a | Ud | Material auxiliar para montagem e fixação dos tubos de polipropileno, de 60 mm de diâmetro interior. (material) | 1.000 | 1234.53 | 1234.53 |
| mt20din100ap | m | Tubo de polipropileno cor branca, com junta de estanquidade de EPDM, de 60 mm de diâmetro interior, propagação retardada da chama Euroclasse D de reacção ao fogo, segundo NP EN 13501-1, temperatura máxima de 120°C, pressão de trabalho até 5000 Pa, segundo NP EN 14471, com o preço incrementado em 75% relativamente a acessórios, peças especiais e módulos finais. (material) | 1.000 | 36007.16 | 36007.16 |
| mo004 | h | Oficial de 1ª instalador de aquecimento. (mão de obra) | 0.354 | 1057.30 | 374.28 |
| mo103 | h | Ajudante de instalador de aquecimento. (mão de obra) | 0.354 | 603.82 | 213.75 |
| % | % | Custos directos complementares | 2 % | 37829.72 | 756.59 |
|  |  | Custos directos |  |  | 38586.31 |
