# Controlo para climatizador evaporativo

- Propriedade do ficheiro: CYPE INGENIEROS, S.A.
- Formato: FIEBDC-3/2002
- Âmbito geográfico: Angola
- Moeda: AOA
- Custos indirectos: 3.00 %
- IVA: 18.00 %

## I Instalações

### IC Aquecimento, arrefecimento, climatização e A.Q.S.

#### ICP Bioclimatização

**ICP020** Ud Controlo para climatizador evaporativo.
Sistema de controlo, para um ou vários climatizadores evaporativos, formado por comando digital de controlo, de parede, com controlo da humidade e da temperatura através de 3 programas configuráveis, comunicação através do protocolo Modbus de até 41 climatizadores evaporativos controlados pelo mesmo comando, com sensor de humidade e temperatura, para instalação no interior. Totalmente montado, ligado e testado.
Inclui: Marcação. Colocação e fixação dos elementos. Ligação.
Critério de medição de projecto: Número de unidades previstas, segundo documentação gráfica de Projecto.
Critério de medição de obra: Medir-se-á o número de unidades realmente executadas segundo especificações de Projecto.

| Código | Un | Descrição | Rendimento | Preço | Importância |
|---|---|---|---|---|---|
| mt42ter020a | Ud | Comando digital de controlo, de parede, com controlo da humidade e da temperatura através de 3 programas configuráveis, comunicação através do protocolo Modbus de até 41 climatizadores evaporativos controlados pelo mesmo comando, com sistema pre-cooling antes do arranque para evitar introduzir ar quente, secagem de filtros prévia à paragem, programação diária e semanal até 8 eventos, identificação de falhos e origem destes e ligação a sensor externo de temperatura e humidade. (material) | 1.000 | 313005.93 | 313005.93 |
| mt42ter021a | Ud | Sensor de humidade e temperatura, para instalação no interior, para ligação a comando digital para controlo à distância de climatizador evaporativo e comunicação através do protocolo Modbus, alimentação a 12 V. (material) | 1.000 | 364014.30 | 364014.30 |
| mo005 | h | Oficial de 1ª instalador de ar condicionado. (mão de obra) | 0.393 | 1057.30 | 415.52 |
| mo104 | h | Ajudante de instalador de ar condicionado. (mão de obra) | 0.393 | 603.82 | 237.30 |
| % | % | Custos directos complementares | 2 % | 677673.05 | 13553.46 |
|  |  | Custos directos |  |  | 691226.51 |
