# Ventilador de tecto

- Propriedade do ficheiro: CYPE INGENIEROS, S.A.
- Formato: FIEBDC-3/2002
- Âmbito geográfico: Angola
- Moeda: AOA
- Custos indirectos: 3.00 %
- IVA: 18.00 %

## I Instalações

### IC Aquecimento, arrefecimento, climatização e A.Q.S.

#### ICR Sistemas de condução de ar

**ICR013** Ud Ventilador de tecto.
Ventilador de tecto, de 1303 mm de diâmetro, com quatro pás reversíveis de madeira cor branca por ambas as faces, corpo de metal, acabamento lacado em cor branca, comutador para o controlo do sentido de rotação, regulação da velocidade por puxador de corrente e motor de três velocidades para alimentação monofásica a 230 V e 50 Hz de frequência, com protecção térmica, de 200 r.p.m., potência absorvida 55 W, caudal máximo 6000 m³/h, nível de pressão sonora 46 dBA. Inclusive acessórios e elementos de fixação.
Inclui: Marcação. Colocação e fixação. Ligação e verificação do seu correcto funcionamento.
Critério de medição de projecto: Número de unidades previstas, segundo documentação gráfica de Projecto.
Critério de medição de obra: Medir-se-á o número de unidades realmente executadas segundo especificações de Projecto.

| Código | Un | Descrição | Rendimento | Preço | Importância |
|---|---|---|---|---|---|
| mt42svs720aa | Ud | Ventilador de tecto, de 1303 mm de diâmetro, com quatro pás reversíveis de madeira cor branca por ambas as faces, corpo de metal, acabamento lacado em cor branca, comutador para o controlo do sentido de rotação, regulação da velocidade por puxador de corrente e motor de três velocidades para alimentação monofásica a 230 V e 50 Hz de frequência, com protecção térmica, de 200 r.p.m., potência absorvida 55 W, caudal máximo 6000 m³/h, nível de pressão sonora 46 dBA. (material) | 1.000 | 137247.01 | 137247.01 |
| mo011 | h | Oficial de 1ª montador. (mão de obra) | 0.157 | 1057.30 | 166.00 |
| mo080 | h | Ajudante de montador. (mão de obra) | 0.157 | 604.97 | 94.98 |
| % | % | Custos directos complementares | 2 % | 137507.99 | 2750.16 |
|  |  | Custos directos |  |  | 140258.15 |
