# Regulador de caudal de ar

- Propriedade do ficheiro: CYPE INGENIEROS, S.A.
- Formato: FIEBDC-3/2002
- Âmbito geográfico: Angola
- Moeda: AOA
- Custos indirectos: 3.00 %
- IVA: 18.00 %

## I Instalações

### IC Aquecimento, arrefecimento, climatização e A.Q.S.

#### ICR Sistemas de condução de ar

**ICR100** Ud Regulador de caudal de ar.
Regulador de caudal de ar, circular, para sistemas de caudal de ar constante, de até 1000 Pa de pressão, com juntas de EPDM de duplo lábio, para conduta de 500 mm de diâmetro, com servomotor eléctrico com alimentação a 24 V e regulação proporcional, carcaça e comporta de chapa de aço galvanizado. Inclusive acessórios de montagem e elementos de fixação.
Inclui: Marcação. Colocação e fixação. Verificação do seu correcto funcionamento.
Critério de medição de projecto: Número de unidades previstas, segundo documentação gráfica de Projecto.
Critério de medição de obra: Medir-se-á o número de unidades realmente executadas segundo especificações de Projecto.

| Código | Un | Descrição | Rendimento | Preço | Importância |
|---|---|---|---|---|---|
| mt42cos640ga | Ud | Regulador de caudal de ar, circular, para sistemas de caudal de ar constante, de até 1000 Pa de pressão, com juntas de EPDM de duplo lábio, para conduta de 500 mm de diâmetro, com servomotor eléctrico com alimentação a 24 V e regulação proporcional, carcaça e comporta de chapa de aço galvanizado. (material) | 1.000 | 2787106.11 | 2787106.11 |
| mo005 | h | Oficial de 1ª instalador de ar condicionado. (mão de obra) | 0.197 | 1057.30 | 208.29 |
| mo104 | h | Ajudante de instalador de ar condicionado. (mão de obra) | 0.197 | 603.82 | 118.95 |
| % | % | Custos directos complementares | 2 % | 2787433.35 | 55748.67 |
|  |  | Custos directos |  |  | 2843182.02 |
