# Viseira contra a chuva para conduta circular

- Propriedade do ficheiro: CYPE INGENIEROS, S.A.
- Formato: FIEBDC-3/2002
- Âmbito geográfico: Angola
- Moeda: AOA
- Custos indirectos: 3.00 %
- IVA: 18.00 %

## I Instalações

### IC Aquecimento, arrefecimento, climatização e A.Q.S.

#### ICR Sistemas de condução de ar

**ICR130** Ud Viseira contra a chuva para conduta circular.
Viseira contra a chuva de aço galvanizado, para conduta de 100 mm de diâmetro, com rede de protecção contra a entrada de folhas e pássaros.
Inclui: Colocação e fixação da viseira.
Critério de medição de projecto: Número de unidades previstas, segundo documentação gráfica de Projecto.
Critério de medição de obra: Medir-se-á o número de unidades realmente executadas segundo especificações de Projecto.

| Código | Un | Descrição | Rendimento | Preço | Importância |
|---|---|---|---|---|---|
| mt42svs500bb | Ud | Viseira contra a chuva de aço galvanizado, para conduta de 100 mm de diâmetro, com rede de protecção contra a entrada de folhas e pássaros. (material) | 1.000 | 48350.16 | 48350.16 |
| mo005 | h | Oficial de 1ª instalador de ar condicionado. (mão de obra) | 0.131 | 1057.30 | 138.51 |
| mo104 | h | Ajudante de instalador de ar condicionado. (mão de obra) | 0.131 | 603.82 | 79.10 |
| % | % | Custos directos complementares | 2 % | 48567.77 | 971.36 |
|  |  | Custos directos |  |  | 49539.13 |
