# Caixa pré-fabricada com colector

- Propriedade do ficheiro: CYPE INGENIEROS, S.A.
- Formato: FIEBDC-3/2002
- Âmbito geográfico: Angola
- Moeda: AOA
- Custos indirectos: 3.00 %
- IVA: 18.00 %

## I Instalações

### IC Aquecimento, arrefecimento, climatização e A.Q.S.

#### ICU Geotermia

**ICU020** Ud Caixa pré-fabricada com colector.
Caixa para a ligação de sondas geotérmicas, de polietileno (PE), dimensões exteriores 660x460x500 mm, com tampa, ligações de 63 mm de diâmetro e 5,8 mm de espessura com a bomba de calor geotérmica e de 32 mm de diâmetro e 2,9 mm de espessura com as sondas geotérmicas, para 4 circuitos, de 19,4 kg, com colector formado por módulo de impulsão e módulo de retorno, de 40 mm de diâmetro, com caudalímetro para cada circuito, válvula de corte em cada módulo e purgador de ar, sobre base de betão simples C20/25 (X0(P); D25; S2; Cl 1,0) de 15 cm de espessura.
Critérios considerados na determinação do preço da unidade de obra: O preço não inclui a escavação nem o enchimento do tardoz.
Inclui: Marcação. Betonagem e compactação do betão na execução da base. Colocação da caixa pré-fabricada. Ligação de todos os circuitos. Colocação da tampa. Verificação do seu correcto funcionamento.
Critério de medição de projecto: Número de unidades previstas, segundo documentação gráfica de Projecto.
Critério de medição de obra: Medir-se-á o número de unidades realmente executadas segundo especificações de Projecto.

| Código | Un | Descrição | Rendimento | Preço | Importância |
|---|---|---|---|---|---|
| mt10hmf020ra | m³ | Betão simples C20/25 (X0(P); D25; S2; Cl 1,0), fabricado em central, segundo NP EN 206. (material) | 0.137 | 24740.22 | 3389.41 |
| mt38arg010c | Ud | Caixa para a ligação de sondas geotérmicas, de polietileno (PE), dimensões exteriores 660x460x500 mm, com tampa, ligações de 63 mm de diâmetro e 5,8 mm de espessura com a bomba de calor geotérmica e de 32 mm de diâmetro e 2,9 mm de espessura com as sondas geotérmicas, para 4 circuitos, de 19,4 kg, com colector formado por módulo de impulsão e módulo de retorno, de 40 mm de diâmetro, com caudalímetro para cada circuito, válvula de corte em cada módulo e purgador de ar. (material) | 1.000 | 1937604.80 | 1937604.80 |
| au00auh040 |  | Vibrador de betão, eléctrico. | 1.000 | 0.00 | 0.00 |
| mo020 | h | Oficial de 1ª construção. (mão de obra) | 1.049 | 1028.94 | 1079.36 |
| mo113 | h | Operário não qualificado construção. (mão de obra) | 0.734 | 581.64 | 426.92 |
| mo008 | h | Oficial de 1ª canalizador. (mão de obra) | 0.315 | 1057.30 | 333.05 |
| % | % | Custos directos complementares | 2 % | 1942833.54 | 38856.67 |
|  |  | Custos directos |  |  | 1981690.21 |
