# Grupo de impulsão com central, para arrefecimento passivo (free-cooling)

- Propriedade do ficheiro: CYPE INGENIEROS, S.A.
- Formato: FIEBDC-3/2002
- Âmbito geográfico: Angola
- Moeda: AOA
- Custos indirectos: 3.00 %
- IVA: 18.00 %

## I Instalações

### IC Aquecimento, arrefecimento, climatização e A.Q.S.

#### ICU Geotermia

**ICU100** Ud Grupo de impulsão com central, para arrefecimento passivo (free-cooling).
Grupo de impulsão, para arrefecimento passivo (free-cooling), em instalação de geotermia, formado por bomba de circulação Grundfos Alpha 2L 25-60, central para regulação da temperatura de impulsão, válvula de 3 vias com servomotor, permutador de placas, ligações de 1 1/4" de diâmetro com o circuito primário, válvulas de corte de 1" de diâmetro com termómetros nas ligações com o circuito secundário, sonda de temperatura de impulsão e sonda de temperatura exterior, com kit de controlo termostático, termostato de controlo via rádio e sonda de humidade com ligação via rádio. Totalmente montado, ligado e testado.
Inclui: Colocação e fixação do grupo de impulsão. Colocação, fixação e ligação eléctrica e de comunicação com todos os elementos que o exigem na instalação.
Critério de medição de projecto: Número de unidades previstas, segundo documentação gráfica de Projecto.
Critério de medição de obra: Medir-se-á o número de unidades realmente executadas segundo especificações de Projecto.

| Código | Un | Descrição | Rendimento | Preço | Importância |
|---|---|---|---|---|---|
| mt38gpu100a | Ud | Grupo de impulsão, para arrefecimento passivo (free-cooling), em instalação de geotermia, formado por bomba de circulação Grundfos Alpha 2L 25-60, central para regulação da temperatura de impulsão, válvula de 3 vias com servomotor, permutador de placas, ligações de 1 1/4" de diâmetro com o circuito primário, válvulas de corte de 1" de diâmetro com termómetros nas ligações com o circuito secundário, sonda de temperatura de impulsão e sonda de temperatura exterior. (material) | 1.000 | 2784967.95 | 2784967.95 |
| mt38esu050a | Ud | Kit de controlo termostático, formado por central para um máximo de 12 termostatos sem fios e 14 cabeças electrotérmicas a 24 V, unidade de comando com funções de gestão dinâmica da energia (auto-equilibração dos circuitos), verificação de compartimentos, ajuste de pavimento activo, diagnóstico do fornecimento e módulo de acesso remoto, com cabo de ligação à central e antena para a central. (material) | 1.000 | 823901.17 | 823901.17 |
| mt38esu060a | Ud | Termostato de controlo via rádio. (material) | 1.000 | 220840.17 | 220840.17 |
| mt38esu100a | Ud | Sonda de humidade com ligação via rádio. (material) | 1.000 | 203975.53 | 203975.53 |
| mt35tpt010ke | m | Tubo rígido de PVC VD-F de 16 mm de diâmetro exterior e 1,3 mm de espessura. Resistência à compressão 1250 N, resistência ao impacto 6 joules, temperatura de trabalho -25°C até 90°C, classificação 4442, segundo NP EN 61386-1 e NP EN 61386-21, com o preço incrementado em 20% relativamente a acessórios e peças especiais. (material) | 3.000 | 2111.68 | 6335.04 |
| mt35cep010aa | m | Cabo unipolar H07V-U, sendo a sua tensão atribuída de 450/750 V, reacção ao fogo classe Eca segundo NP EN 50575, com condutor unifilar de cobre classe 1 de 1,5 mm² de secção, com isolamento de PVC. Segundo NP 2356-3. (material) | 9.000 | 93.81 | 844.29 |
| mo004 | h | Oficial de 1ª instalador de aquecimento. (mão de obra) | 0.656 | 1057.30 | 693.59 |
| mo103 | h | Ajudante de instalador de aquecimento. (mão de obra) | 0.656 | 603.82 | 396.11 |
| % | % | Custos directos complementares | 2 % | 4041953.85 | 80839.08 |
|  |  | Custos directos |  |  | 4122792.93 |
