# Controlo centralizado da instalação de climatização

- Propriedade do ficheiro: CYPE INGENIEROS, S.A.
- Formato: FIEBDC-3/2002
- Âmbito geográfico: Angola
- Moeda: AOA
- Custos indirectos: 3.00 %
- IVA: 18.00 %

## I Instalações

### IC Aquecimento, arrefecimento, climatização e A.Q.S.

#### ICX Dispositivos de controlo centralizado

**ICX010** Ud Controlo centralizado da instalação de climatização.
Controlo centralizado da instalação de climatização formado pelos seguintes elementos: controlador de instalação (BC), com capacidade de gerir até 60 fan-coils via bus de comunicações configurável para 2 tubos só de frio ou só de calor, 2 tubos frio e calor com ou sem apoio de resistências eléctricas e 4 tubos; interface homem-máquina (HMI), para visualização e configuração, com ecrã LCD iluminado, com 8 linhas de texto em vários idiomas; adaptador de chiller (relé + bornes); transformador para controlador de instalação; sonda de temperatura exterior para controlador de instalação; caixa de PVC para controlador de instalação, de 380x300x120 mm; alimentador de bus; cabo de bus de comunicações de 1 par, de 1 mm² de secção, entrelaçado de 5 voltas por metro. Totalmente montado, ligado e testado.
Inclui: Marcação. Colocação e fixação dos elementos. Ligação com a rede eléctrica.
Critério de medição de projecto: Número de unidades previstas, segundo documentação gráfica de Projecto.
Critério de medição de obra: Medir-se-á o número de unidades realmente executadas segundo especificações de Projecto.

| Código | Un | Descrição | Rendimento | Preço | Importância |
|---|---|---|---|---|---|
| mt42cnt010a | Ud | Controlador de instalação (BC), com capacidade de gerir até 60 fan-coils via bus de comunicações configurável para 2 tubos só de frio ou só de calor, 2 tubos frio e calor com ou sem apoio de resistências eléctricas e 4 tubos. (material) | 1.000 | 1568299.42 | 1568299.42 |
| mt42cnt020a | Ud | Adaptador de chiller (relé + bornes). (material) | 1.000 | 55883.30 | 55883.30 |
| mt42cnt030a | Ud | Transformador para controlador de instalação. (material) | 1.000 | 68962.37 | 68962.37 |
| mt42cnt050a | Ud | Sonda de temperatura exterior para controlador de instalação. (material) | 1.000 | 45182.24 | 45182.24 |
| mt42cnt060a | Ud | Caixa de PVC para controlador de instalação, de 380x300x120 mm. (material) | 1.000 | 89175.48 | 89175.48 |
| mt42cnt070a | Ud | Alimentador de bus. (material) | 1.000 | 505327.71 | 505327.71 |
| mt42cnt040a | Ud | Interface homem-máquina (HMI), para visualização e configuração, com ecrã LCD iluminado, com 8 linhas de texto em vários idiomas. (material) | 1.000 | 596881.20 | 596881.20 |
| mt42cnt120a | m | Cabo de bus de comunicações de 1 par, de 1 mm² de secção, entrelaçado de 5 voltas por metro. (material) | 100.000 | 6182.84 | 618284.00 |
| mo005 | h | Oficial de 1ª instalador de ar condicionado. (mão de obra) | 2.675 | 1057.30 | 2828.28 |
| mo104 | h | Ajudante de instalador de ar condicionado. (mão de obra) | 2.675 | 603.82 | 1615.22 |
| % | % | Custos directos complementares | 2 % | 3552439.22 | 71048.78 |
|  |  | Custos directos |  |  | 3623488.00 |
