# Controlo centralizado de caldeiras, para aquecimento e A.Q.S

- Propriedade do ficheiro: CYPE INGENIEROS, S.A.
- Formato: FIEBDC-3/2002
- Âmbito geográfico: Angola
- Moeda: AOA
- Custos indirectos: 3.00 %
- IVA: 18.00 %

## I Instalações

### IC Aquecimento, arrefecimento, climatização e A.Q.S.

#### ICX Dispositivos de controlo centralizado

**ICX020** Ud Controlo centralizado de caldeiras, para aquecimento e A.Q.S.
Controlo centralizado da instalação de aquecimento e A.Q.S., para caldeira, circuito de radiadores e a produção de A.Q.S., composto por central de regulação electrónica para aquecimento e A.Q.S. Totalmente montado, ligado e testado.
Inclui: Marcação. Colocação e fixação dos elementos. Ligação com a rede eléctrica.
Critério de medição de projecto: Número de unidades previstas, segundo documentação gráfica de Projecto.
Critério de medição de obra: Medir-se-á o número de unidades realmente executadas segundo especificações de Projecto.

| Código | Un | Descrição | Rendimento | Preço | Importância |
|---|---|---|---|---|---|
| mt38ccc020a | Ud | Central electrónica de regulação, para o controlo da temperatura dos circuitos de aquecimento e A.Q.S., em função das condições exteriores, com actuação sobre as válvulas misturadoras, os queimadores e as bombas de circulação, e controlo de até duas caldeiras, composta por central electrónica, sonda exterior, duas sondas de imersão nos circuitos de ida e sonda para o depósito de A.Q.S. (material) | 1.000 | 562400.02 | 562400.02 |
| mt38ccc021a | Ud | Módulo de ambiente, para o controlo da temperatura de cada circuito de radiadores. (material) | 1.000 | 191430.03 | 191430.03 |
| mt35tpt010ke | m | Tubo rígido de PVC VD-F de 16 mm de diâmetro exterior e 1,3 mm de espessura. Resistência à compressão 1250 N, resistência ao impacto 6 joules, temperatura de trabalho -25°C até 90°C, classificação 4442, segundo NP EN 61386-1 e NP EN 61386-21, com o preço incrementado em 20% relativamente a acessórios e peças especiais. (material) | 60.000 | 2111.68 | 126700.80 |
| mt35cep010aa | m | Cabo unipolar H07V-U, sendo a sua tensão atribuída de 450/750 V, reacção ao fogo classe Eca segundo NP EN 50575, com condutor unifilar de cobre classe 1 de 1,5 mm² de secção, com isolamento de PVC. Segundo NP 2356-3. (material) | 120.000 | 93.81 | 11257.20 |
| mo005 | h | Oficial de 1ª instalador de ar condicionado. (mão de obra) | 14.687 | 1057.30 | 15528.57 |
| mo104 | h | Ajudante de instalador de ar condicionado. (mão de obra) | 14.687 | 603.82 | 8868.30 |
| % | % | Custos directos complementares | 2 % | 916184.92 | 18323.70 |
|  |  | Custos directos |  |  | 934508.62 |
