# Interface para controlo centralizado de caldeiras

- Propriedade do ficheiro: CYPE INGENIEROS, S.A.
- Formato: FIEBDC-3/2002
- Âmbito geográfico: Angola
- Moeda: AOA
- Custos indirectos: 3.00 %
- IVA: 18.00 %

## I Instalações

### IC Aquecimento, arrefecimento, climatização e A.Q.S.

#### ICX Dispositivos de controlo centralizado

**ICX030** Ud Interface para controlo centralizado de caldeiras.
Módulo de comunicação com porta RS232, para caldeiras com quadro de regulação. Totalmente montado, ligado e testado.
Inclui: Marcação. Colocação e fixação do interface.
Critério de medição de projecto: Número de unidades previstas, segundo documentação gráfica de Projecto.
Critério de medição de obra: Medir-se-á o número de unidades realmente executadas segundo especificações de Projecto.

| Código | Un | Descrição | Rendimento | Preço | Importância |
|---|---|---|---|---|---|
| mt38cbu800a | Ud | Módulo de comunicação com porta RS232, para caldeiras com quadro de regulação. (material) | 1.000 | 556454.99 | 556454.99 |
| mo005 | h | Oficial de 1ª instalador de ar condicionado. (mão de obra) | 0.131 | 1057.30 | 138.51 |
| mo104 | h | Ajudante de instalador de ar condicionado. (mão de obra) | 0.131 | 603.82 | 79.10 |
| % | % | Custos directos complementares | 2 % | 556672.60 | 11133.45 |
|  |  | Custos directos |  |  | 567806.05 |
