# Controlo centralizado para equipamentos ar-água, bomba de calor, para produção de A.Q.S., aquecimento e arrefecimento

- Propriedade do ficheiro: CYPE INGENIEROS, S.A.
- Formato: FIEBDC-3/2002
- Âmbito geográfico: Angola
- Moeda: AOA
- Custos indirectos: 3.00 %
- IVA: 18.00 %

## I Instalações

### IC Aquecimento, arrefecimento, climatização e A.Q.S.

#### ICX Dispositivos de controlo centralizado

**ICX040** Ud Controlo centralizado para equipamentos ar-água, bomba de calor, para produção de A.Q.S., aquecimento e arrefecimento.
Controlo centralizado, com ligações para as unidades hidráulicas com protocolo Modbus, controlo da temperatura ambiente através da colocação em funcionamento em cascata das unidades hidráulicas, controlo das bombas de circulação dos circuitos secundários, controlo de uma unidade de aquecimento auxiliar e controlo da temperatura de A.Q.S. de um depósito de centralização. Totalmente montado, ligado e testado.
Inclui: Marcação. Colocação e fixação dos elementos. Ligação.
Critério de medição de projecto: Número de unidades previstas, segundo documentação gráfica de Projecto.
Critério de medição de obra: Medir-se-á o número de unidades realmente executadas segundo especificações de Projecto.

| Código | Un | Descrição | Rendimento | Preço | Importância |
|---|---|---|---|---|---|
| mt42dai469a | Ud | Controlo centralizado, com ligações para as unidades hidráulicas com protocolo Modbus, controlo da temperatura ambiente através da colocação em funcionamento em cascata das unidades hidráulicas, controlo das bombas de circulação dos circuitos secundários, controlo de uma unidade de aquecimento auxiliar e controlo da temperatura de A.Q.S. de um depósito de centralização. (material) | 1.000 | 1610241.63 | 1610241.63 |
| mo005 | h | Oficial de 1ª instalador de ar condicionado. (mão de obra) | 1.311 | 1057.30 | 1386.12 |
| mo104 | h | Ajudante de instalador de ar condicionado. (mão de obra) | 1.311 | 603.82 | 791.61 |
| % | % | Custos directos complementares | 2 % | 1612419.36 | 32248.39 |
|  |  | Custos directos |  |  | 1644667.75 |
