# Posto de carregamento de carros eléctricos

- Propriedade do ficheiro: CYPE INGENIEROS, S.A.
- Formato: FIEBDC-3/2002
- Âmbito geográfico: Angola
- Moeda: AOA
- Custos indirectos: 3.00 %
- IVA: 18.00 %

## I Instalações

### IE Eléctricas

#### IEB Carregamento de veículos eléctricos

**IEB010** Ud Posto de carregamento de carros eléctricos.
Posto de carregamento de carros eléctricos composto por caixa de carregamento de veículo eléctrico, para modo de carga 3, segundo IEC 61851-1, de 166x163x82 mm, cor preto, com graus de protecção IP54 e IK10, para alimentação monofásica a 230 V e 50 Hz de frequência, de 7,4 kW de potência, com um conector tipo 2, intensidade máxima de 32 A, segundo IEC 62196, suporte de conector e 5 m de cabo, com comunicação via Wi-Fi e via Bluetooth para controlo desde um smartphone, tablet ou PC através da App, indicador do estado de carga com led multicor e interruptor diferencial para protecção contra fugas de corrente contínua. Inclusive elementos de fixação e quantos acessórios sejam necessários para a sua correcta instalação.
Inclui: Marcação. Colocação. Ligação.
Critério de medição de projecto: Número de unidades previstas, segundo documentação gráfica de Projecto.
Critério de medição de obra: Medir-se-á o número de unidades realmente executadas segundo especificações de Projecto.

| Código | Un | Descrição | Rendimento | Preço | Importância |
|---|---|---|---|---|---|
| mt35crg120a | Ud | Caixa de carregamento de veículo eléctrico, para modo de carga 3, segundo IEC 61851-1, de 166x163x82 mm, cor preto, com graus de protecção IP54 e IK10, para alimentação monofásica a 230 V e 50 Hz de frequência, de 7,4 kW de potência, com um conector tipo 2, intensidade máxima de 32 A, segundo IEC 62196, suporte de conector e 5 m de cabo, com comunicação via Wi-Fi e via Bluetooth para controlo desde um smartphone, tablet ou PC através da App, indicador do estado de carga com led multicor e interruptor diferencial para protecção contra fugas de corrente contínua, inclusive elementos de fixação. (material) | 1.000 | 799904.05 | 799904.05 |
| mo003 | h | Oficial de 1ª electricista. (mão de obra) | 1.311 | 1057.30 | 1386.12 |
| mo102 | h | Ajudante de electricista. (mão de obra) | 1.311 | 603.82 | 791.61 |
| % | % | Custos directos complementares | 2 % | 802081.78 | 16041.64 |
|  |  | Custos directos |  |  | 818123.42 |
