# Telha solar fotovoltaica plana

- Propriedade do ficheiro: CYPE INGENIEROS, S.A.
- Formato: FIEBDC-3/2002
- Âmbito geográfico: Angola
- Moeda: AOA
- Custos indirectos: 3.00 %
- IVA: 18.00 %

## I Instalações

### IE Eléctricas

#### IEF Solar fotovoltaica

**IEF005** Ud Telha solar fotovoltaica plana.
Telha solar fotovoltaica plana de células de silício monocristalino, cor preto, potência máxima (Wp) 40 W, tensão a máxima potência (Vmp) 4,15 V, intensidade a máxima potência (Imp) 9,66 A, tensão em circuito aberto (Voc) 5,15 V, intensidade de curto-circuito (Isc) 10,15 A, eficiência 14,22%, 8 células de 156x156 mm, vidro exterior temperado de 4 mm de espessura, camada adesiva de etil vinil acetato (EVA), camada posterior vidro exterior temperado de 4 mm de espessura, temperatura de trabalho -40°C até 85°C, dimensões 370x760x9 mm, resistência à carga do vento 245 kg/m², resistência à carga da neve 551 kg/m², peso 6,5 kg, com caixa de ligações de PVC com díodos, cabos polarizados de 4 mm² de secção e 450 mm de comprimento e conectores MC4. Inclusive acessórios de montagem e material de ligação eléctrica.
Inclui: Colocação e fixação. Ligação e verificação do seu correcto funcionamento.
Critério de medição de projecto: Número de unidades previstas, segundo documentação gráfica de Projecto.
Critério de medição de obra: Medir-se-á o número de unidades realmente executadas segundo especificações de Projecto.

| Código | Un | Descrição | Rendimento | Preço | Importância |
|---|---|---|---|---|---|
| mt35sol100a | Ud | Telha solar fotovoltaica plana de células de silício monocristalino, cor preto, potência máxima (Wp) 40 W, tensão a máxima potência (Vmp) 4,15 V, intensidade a máxima potência (Imp) 9,66 A, tensão em circuito aberto (Voc) 5,15 V, intensidade de curto-circuito (Isc) 10,15 A, eficiência 14,22%, 8 células de 156x156 mm, vidro exterior temperado de 4 mm de espessura, camada adesiva de etil vinil acetato (EVA), camada posterior vidro exterior temperado de 4 mm de espessura, temperatura de trabalho -40°C até 85°C, dimensões 370x760x9 mm, resistência à carga do vento 245 kg/m², resistência à carga da neve 551 kg/m², peso 6,5 kg, com caixa de ligações de PVC com díodos, cabos polarizados de 4 mm² de secção e 450 mm de comprimento e conectores MC4. (material) | 1.000 | 44570.80 | 44570.80 |
| mo009 | h | Oficial de 1ª instalador de colectores solares. (mão de obra) | 0.250 | 769.09 | 192.27 |
| mo108 | h | Ajudante de instalador de colectores solares. (mão de obra) | 0.250 | 438.34 | 109.59 |
| % | % | Custos directos complementares | 2 % | 44872.66 | 897.45 |
|  |  | Custos directos |  |  | 45770.11 |
