# Caixa saliente para mecanismo

- Propriedade do ficheiro: CYPE INGENIEROS, S.A.
- Formato: FIEBDC-3/2002
- Âmbito geográfico: Angola
- Moeda: AOA
- Custos indirectos: 3.00 %
- IVA: 18.00 %

## I Instalações

### IE Eléctricas

#### IEM Mecanismos

**IEM015** Ud Caixa saliente para mecanismo.
Caixa universal de 1 elemento, de plástico ABS auto-extinguível, livre de halogéneos, de 93x93x42 mm, cor branca, com graus de protecção IP30 e IK07, segundo IEC 60439. Instalação saliente. Inclusive parafusos de fixação ao paramento.
Inclui: Marcação. Montagem. Colocação e fixação.
Critério de medição de projecto: Número de unidades previstas, segundo documentação gráfica de Projecto.
Critério de medição de obra: Medir-se-á o número de unidades realmente executadas segundo especificações de Projecto.

| Código | Un | Descrição | Rendimento | Preço | Importância |
|---|---|---|---|---|---|
| mt33cmg030a | Ud | Caixa universal saliente de 1 elemento, de plástico ABS auto-extinguível, livre de halogéneos, de 93x93x42 mm, cor branca, com graus de protecção IP30 e IK07, segundo IEC 60439, inclusive parafusos de fixação ao paramento e parafusos de fixação do mecanismo. (material) | 1.000 | 2446.18 | 2446.18 |
| mo003 | h | Oficial de 1ª electricista. (mão de obra) | 0.131 | 1084.69 | 142.09 |
| % | % | Custos directos complementares | 2 % | 2588.27 | 51.77 |
|  |  | Custos directos |  |  | 2640.04 |
