# Tubo de pesca

- Propriedade do ficheiro: CYPE INGENIEROS, S.A.
- Formato: FIEBDC-3/2002
- Âmbito geográfico: Angola
- Moeda: AOA
- Custos indirectos: 3.00 %
- IVA: 18.00 %

## I Instalações

### IG Gases combustíveis

#### IGD Depósitos

**IGD114** Ud Tubo de pesca.
Tubo de pesca de 2 m de comprimento, formado por tubo de PVC, série B, de 110 mm de diâmetro e 3,2 mm de espessura, para detectar qualquer acumulação de gás ou de água no fundo do fosso. Inclusive material auxiliar para montagem e fixação, líquido de limpeza, adesivo para tubos e acessórios de PVC, acessórios e peças especiais.
Inclui: Marcação. Colocação a seco de tubo, acessórios e peças especiais. Corte do extremo inferior do tubo. Colocação e fixação do tubo de pesca. Montagem e verificação do seu correcto funcionamento.
Critério de medição de projecto: Número de unidades previstas, segundo documentação gráfica de Projecto.
Critério de medição de obra: Medir-se-á o número de unidades realmente executadas segundo especificações de Projecto.

| Código | Un | Descrição | Rendimento | Preço | Importância |
|---|---|---|---|---|---|
| mt36tie400f | Ud | Material auxiliar para montagem e fixação das tubagens de PVC, série B, de 110 mm de diâmetro. (material) | 2.000 | 952.40 | 1904.80 |
| mt36tie010fc | m | Tubo de PVC, série B, de 110 mm de diâmetro e 3,2 mm de espessura, com extremo abocardado, segundo NP EN 1329-1, com o preço incrementado em 10% relativamente a acessórios e peças especiais. (material) | 2.000 | 6984.23 | 13968.46 |
| mt11var009 | l | Líquido de limpeza para colagem com adesivo de tubos e acessórios de PVC. (material) | 0.008 | 44706.64 | 357.65 |
| mt11var010 | l | Cola para tubos e acessórios de PVC. (material) | 0.004 | 56977.18 | 227.91 |
| mo010 | h | Oficial de 1ª instalador de gás. (mão de obra) | 0.393 | 1057.30 | 415.52 |
| mo109 | h | Ajudante de instalador de gás. (mão de obra) | 0.393 | 603.82 | 237.30 |
| % | % | Custos directos complementares | 2 % | 17111.64 | 342.23 |
|  |  | Custos directos |  |  | 17453.87 |
