# Regulador de gases de petróleo liquefeitos (GPL)

- Propriedade do ficheiro: CYPE INGENIEROS, S.A.
- Formato: FIEBDC-3/2002
- Âmbito geográfico: Angola
- Moeda: AOA
- Custos indirectos: 3.00 %
- IVA: 18.00 %

## I Instalações

### IG Gases combustíveis

#### IGW Elementos

**IGW005** Ud Regulador de gases de petróleo liquefeitos (GPL).
Regulador de pressão, de 100 kg/h de caudal nominal, de 2,5 a 20 bar de pressão de entrada e 1,5 bar de pressão de saída.
Inclui: Montagem, ligação e verificação do seu correcto funcionamento.
Critério de medição de projecto: Número de unidades previstas, segundo documentação gráfica de Projecto.
Critério de medição de obra: Medir-se-á o número de unidades realmente executadas segundo especificações de Projecto.

| Código | Un | Descrição | Rendimento | Preço | Importância |
|---|---|---|---|---|---|
| mt43acr180a | Ud | Regulador de pressão, de 100 kg/h de caudal nominal, de 2,5 a 20 bar de pressão de entrada e 1,5 bar de pressão de saída. (material) | 1.000 | 230667.23 | 230667.23 |
| mo010 | h | Oficial de 1ª instalador de gás. (mão de obra) | 0.328 | 1057.30 | 346.79 |
| mo109 | h | Ajudante de instalador de gás. (mão de obra) | 0.328 | 603.82 | 198.05 |
| % | % | Custos directos complementares | 2 % | 231212.07 | 4624.24 |
|  |  | Custos directos |  |  | 235836.31 |
