# Luminária tipo Downlight. Instalação suspensa

- Propriedade do ficheiro: CYPE INGENIEROS, S.A.
- Formato: FIEBDC-3/2002
- Âmbito geográfico: Angola
- Moeda: AOA
- Custos indirectos: 3.00 %
- IVA: 18.00 %

## I Instalações

### II Iluminação

#### III Instalação interior

**III120** Ud Luminária tipo Downlight. Instalação suspensa.
Luminária suspensa tipo Downlight, de 320 mm de diâmetro e 355 mm de altura, para lâmpada fluorescente tripla TC-TEL de 26 W, modelo Miniyes 1x26W TC-TEL Reflector "LAMP", com corpo de alumínio extrudido de cor RAL 9006 com equipamento de acendimento electrónico e aletas de arrefecimento; protecção IP20; reflector metalizado, acabamento mate; sistema de suspensão por cabo de aço de 3x0,75 mm de diâmetro e 4 m de comprimento máximo. Inclusive lâmpadas.
Inclui: Marcação. Montagem, ligação e verificação do seu correcto funcionamento.
Critério de medição de projecto: Número de unidades previstas, segundo documentação gráfica de Projecto.
Critério de medição de obra: Medir-se-á o número de unidades realmente executadas segundo especificações de Projecto.

| Código | Un | Descrição | Rendimento | Preço | Importância |
|---|---|---|---|---|---|
| mt34lam050saa | Ud | Luminária suspensa tipo Downlight, de 320 mm de diâmetro e 355 mm de altura, para lâmpada fluorescente tripla TC-TEL de 26 W, modelo Miniyes 1x26W TC-TEL Reflector "LAMP", com corpo de alumínio extrudido de cor RAL 9006 com equipamento de acendimento electrónico e aletas de arrefecimento; protecção IP20; reflector metalizado, acabamento mate; sistema de suspensão por cabo de aço de 3x0,75 mm de diâmetro e 4 m de comprimento máximo. (material) | 1.000 | 127068.37 | 127068.37 |
| mt34tuf020t | Ud | Lâmpada fluorescente compacta TC-TEL de 26 W. (material) | 1.000 | 8387.04 | 8387.04 |
| mo003 | h | Oficial de 1ª electricista. (mão de obra) | 0.262 | 897.29 | 235.09 |
| mo102 | h | Ajudante de electricista. (mão de obra) | 0.262 | 512.50 | 134.28 |
| % | % | Custos directos complementares | 2 % | 135824.78 | 2716.50 |
|  |  | Custos directos |  |  | 138541.28 |
