# Sistema de vedação de passagem de tubo de PVC

- Propriedade do ficheiro: CYPE INGENIEROS, S.A.
- Formato: FIEBDC-3/2002
- Âmbito geográfico: Angola
- Moeda: AOA
- Custos indirectos: 3.00 %
- IVA: 18.00 %

## I Instalações

### IO Contra incêndios

#### IOJ Protecção passiva contra incêndios

**IOJ010** Ud Sistema de vedação de passagem de tubo de PVC, de 50 mm de diâmetro nominal exterior, e de entre 2,4 e 5,6 mm de espessura, em parede, de 100 mm de espessura, para protecção passiva contra incêndios e garantir a resistência ao fogo EI 120, formado por material de enchimento de vedante acrílico com propriedades ignífugas, cor branco, abraçadeira intumescente com propriedades ignífugas, em cada face do muro, fixada com 2 ancoragens mecânicas tipo parafuso de cabeça plana com estrela interior de seis pontas para chave Torx, de aço galvanizado, 6x35, de 6 mm de diâmetro e 35 mm de comprimento.
Sistema de vedação de passagem de tubo de PVC, de 50 mm de diâmetro nominal exterior, e de entre 2,4 e 5,6 mm de espessura, em parede, de 100 mm de espessura, para protecção passiva contra incêndios e garantir a resistência ao fogo EI 120, formado por material de enchimento de vedante acrílico com propriedades ignífugas, cor branco, abraçadeira intumescente com propriedades ignífugas, em cada face do muro, fixada com 2 ancoragens mecânicas tipo parafuso de cabeça plana com estrela interior de seis pontas para chave Torx, de aço galvanizado, 6x35, de 6 mm de diâmetro e 35 mm de comprimento.
Inclui: Limpeza e preparação do paramento. Inserção do material de enchimento. Colocação das abraçadeiras à volta do tubo. Fecho das abraçadeiras. Fixação das abraçadeiras ao paramento suporte.
Critério de medição de projecto: Número de unidades previstas, segundo documentação gráfica de Projecto.
Critério de medição de obra: Medir-se-á o número de unidades realmente executadas segundo especificações de Projecto.

| Código | Un | Descrição | Rendimento | Preço | Importância |
|---|---|---|---|---|---|
| mt41phi010a | Ud | Cartucho de 310 ml de vedante acrílico com propriedades ignífugas, cor branco, para vedação de juntas e aberturas lineares. (material) | 0.504 | 5184.04 | 2612.76 |
| mt41phi100a | Ud | Abraçadeira intumescente com propriedades ignífugas, para tubagem combustível de 50 mm de diâmetro nominal exterior, inclusive elementos de fixação. (material) | 2.000 | 22997.46 | 45994.92 |
| mt26ahi113a | Ud | Ancoragem mecânica tipo parafuso de cabeça plana com estrela interior de seis pontas para chave Torx, de aço galvanizado, 6x35, de 6 mm de diâmetro e 35 mm de comprimento, para fixação sobre elementos de betão, fissurados ou não fissurados. (material) | 4.000 | 113.44 | 453.76 |
| mo020 | h | Oficial de 1ª construção. (mão de obra) | 0.399 | 612.02 | 244.20 |
| % | % | Custos directos complementares | 2 % | 49305.64 | 986.11 |
|  |  | Custos directos |  |  | 50291.75 |
