# Execução de protecção passiva contra incêndios de viga de aço

- Propriedade do ficheiro: CYPE INGENIEROS, S.A.
- Formato: FIEBDC-3/2002
- Âmbito geográfico: Angola
- Moeda: AOA
- Custos indirectos: 3.00 %
- IVA: 18.00 %

## I Instalações

### IO Contra incêndios

#### IOJ Protecção passiva contra incêndios

**IOJ023** m² Execução de protecção passiva contra incêndios de viga de aço, HEA 100, protegida nas suas 4 faces e com uma resistência ao fogo de 30 minutos, através de projecção pneumática de argamassa de lã de rocha branca Banroc Pyro "ISOVER", com uma espessura média de 10 mm, aplicada directamente sobre o suporte.
Execução de protecção passiva contra incêndios de viga de aço, HEA 100, protegida nas suas 4 faces e com uma resistência ao fogo de 30 minutos, através de projecção pneumática de argamassa de lã de rocha branca Banroc Pyro "ISOVER", com uma espessura média de 10 mm, aplicada directamente sobre o suporte.
Inclui: Limpeza e preparação da superfície do perfil metálico. Protecção dos elementos da envolvente que possam ser afectados durante os trabalhos de projecção. Projecção mecânica da argamassa.
Critério de medição de projecto: Superfície medida segundo documentação gráfica de Projecto.
Critério de medição de obra: Medir-se-á a superfície realmente executada segundo especificações de Projecto.

| Código | Un | Descrição | Rendimento | Preço | Importância |
|---|---|---|---|---|---|
| mt16lri020a | kg | Argamassa de lã de rocha branca Banroc Pyro "ISOVER" para protecção passiva contra o fogo através de projecção, resistência térmica 0,053 m²°C/W, condutibilidade térmica 0,061 W/(m°C). (material) | 3.000 | 724.52 | 2173.56 |
| mq06pym010 | h | Misturadora-bombeadora para argamassas e gessos projectados, de 3 m³/h. (equipamento) | 0.172 | 1054.89 | 181.44 |
| mo030 | h | Oficial de 1ª aplicador de produtos isolantes. (mão de obra) | 0.228 | 612.02 | 139.54 |
| mo068 | h | Ajudante de aplicador de produtos isolantes. (mão de obra) | 0.228 | 357.82 | 81.58 |
| % | % | Custos directos complementares | 2 % | 2576.12 | 51.52 |
|  |  | Custos directos |  |  | 2627.64 |
