# Tubagem para ventilação secundária

- Propriedade do ficheiro: CYPE INGENIEROS, S.A.
- Formato: FIEBDC-3/2002
- Âmbito geográfico: Angola
- Moeda: AOA
- Custos indirectos: 3.00 %
- IVA: 18.00 %

## I Instalações

### IS Drenagem de águas

#### ISB Tubos de queda

**ISB041** m Tubagem para ventilação secundária.
Tubagem para ventilação secundária da rede de drenagem de águas, formada por tubo de PVC, de 75 mm de diâmetro e 1,2 mm de espessura; união colada com adesivo. Inclusive líquido de limpeza, adesivo para tubos e acessórios de PVC, material auxiliar para montagem e fixação, acessórios e peças especiais.
Inclui: Marcação do traçado da tubagem para ventilação e da localização dos elementos de fixação. Disposição doa tubos. Fixação do material auxiliar para montagem e fixação à obra. Montagem, ligação e verificação do seu correcto funcionamento.
Critério de medição de projecto: Comprimento medido segundo documentação gráfica de Projecto.
Critério de medição de obra: Medir-se-á o comprimento realmente executado segundo especificações de Projecto.

| Código | Un | Descrição | Rendimento | Preço | Importância |
|---|---|---|---|---|---|
| mt36tvg400d | Ud | Material auxiliar para montagem e fixação das tubagens de PVC, de 75 mm de diâmetro. (material) | 0.250 | 283.54 | 70.89 |
| mt36tvg010dh | m | Tubo de PVC, de 75 mm de diâmetro e 1,2 mm de espessura, com o preço incrementado em 35% relativamente a acessórios e peças especiais. (material) | 1.050 | 2551.81 | 2679.40 |
| mt11var009 | l | Líquido de limpeza para colagem com adesivo de tubos e acessórios de PVC. (material) | 0.026 | 46452.69 | 1207.77 |
| mt11var010 | l | Cola para tubos e acessórios de PVC. (material) | 0.013 | 59202.47 | 769.63 |
| op00ato010 |  | Aparafusadora. | 1.000 | 0.00 | 0.00 |
| op00mar010 |  | Martelo. | 1.000 | 0.00 | 0.00 |
| op00tal010 |  | Berbequim. | 1.000 | 0.00 | 0.00 |
| mo008 | h | Oficial de 1ª canalizador. (mão de obra) | 0.111 | 1084.69 | 120.40 |
| mo107 | h | Ajudante de canalizador. (mão de obra) | 0.056 | 619.46 | 34.69 |
| % | % | Custos directos complementares | 2 % | 4882.78 | 97.66 |
|  |  | Custos directos |  |  | 4980.44 |
