# Dispositivo de controlo centralizado

- Propriedade do ficheiro: CYPE INGENIEROS, S.A.
- Formato: FIEBDC-3/2002
- Âmbito geográfico: Angola
- Moeda: AOA
- Custos indirectos: 3.00 %
- IVA: 18.00 %

## I Instalações

### IV Ventilação

#### IVH Ventilação híbrida

**IVH040** Ud Dispositivo de controlo centralizado.
Dispositivo de controlo centralizado constituído por armário de programação composto por caixa de superfície estanque, de 300x200x150 mm, disjuntor, transformador e programador electrónico, para controlo de até 8 extractores estáticos mecânicos em edifício multifamiliar, com sistema automático de funcionamento simultâneo e anemómetro; instalação em edifício multifamiliar. Inclusive tubo protector dos cabos e cabos.
Inclui: Implantação do percurso da canalização eléctrica. Colocação do dispositivo de controlo centralizado. Colocação e fixação de tubos. Colocação de cabos. Ligação.
Critério de medição de projecto: Número de unidades previstas, segundo documentação gráfica de Projecto.
Critério de medição de obra: Medir-se-á o número de unidades realmente executadas segundo especificações de Projecto.

| Código | Un | Descrição | Rendimento | Preço | Importância |
|---|---|---|---|---|---|
| mt42svi025b | Ud | Armário de programação, composto por caixa de superfície estanque, de 300x200x150 mm, disjuntor, transformador e programador electrónico, para controlo de até 8 extractores estáticos mecânicos em edifício multifamiliar. (material) | 1.000 | 3037642.45 | 3037642.45 |
| mt42svi027a | Ud | Sistema automático de funcionamento simultâneo. (material) | 1.000 | 304624.93 | 304624.93 |
| mt42svi028a | Ud | Anemómetro. (material) | 1.000 | 1085462.35 | 1085462.35 |
| mt35aia090ca | m | Tubo rígido de PVC, roscável, dobrável a quente, de cor preto, de 16 mm de diâmetro nominal, para canalização fixa na superfície. Resistência à compressão 1250 N, resistência ao impacto 2 joules, temperatura de trabalho -5°C até 60°C, com grau de protecção IP547 segundo NP EN 60529, propriedades eléctricas: isolante, não propagador da chama. Segundo NP EN 61386-1, NP EN 61386-22 e EN 60423. Inclusive abraçadeiras, elementos de fixação e acessórios (curvas, manguitos, tês, cotovelos e curvas flexíveis). (material) | 66.000 | 1464.74 | 96672.84 |
| mt35cep010aa | m | Cabo unipolar H07V-U, sendo a sua tensão atribuída de 450/750 V, reacção ao fogo classe Eca segundo NP EN 50575, com condutor unifilar de cobre classe 1 de 1,5 mm² de secção, com isolamento de PVC. Segundo NP 2356-3. (material) | 198.000 | 93.81 | 18574.38 |
| mo003 | h | Oficial de 1ª electricista. (mão de obra) | 6.622 | 1057.30 | 7001.44 |
| mo102 | h | Ajudante de electricista. (mão de obra) | 6.622 | 603.82 | 3998.50 |
| % | % | Custos directos complementares | 2 % | 4553976.89 | 91079.54 |
|  |  | Custos directos |  |  | 4645056.43 |
