# Derivação para conduta de admissão

- Propriedade do ficheiro: CYPE INGENIEROS, S.A.
- Formato: FIEBDC-3/2002
- Âmbito geográfico: Angola
- Moeda: AOA
- Custos indirectos: 3.00 %
- IVA: 18.00 %

## I Instalações

### IV Ventilação

#### IVM Ventilação mecânica

**IVM020** Ud Derivação para conduta de admissão.
Derivação formada por caixa de derivação de polipropileno expandido, de 484x470x180 mm, com embocadura de entrada oval de 325x130 mm e quatro embocaduras de saída de 125 mm de diâmetro. Inclusive elementos para suspensão ao tecto.
Inclui: Marcação. Colocação e fixação. Ligação das condutas.
Critério de medição de projecto: Número de unidades previstas, segundo documentação gráfica de Projecto.
Critério de medição de obra: Medir-se-á o número de unidades realmente executadas segundo especificações de Projecto.

| Código | Un | Descrição | Rendimento | Preço | Importância |
|---|---|---|---|---|---|
| mt42sva120a | Ud | Caixa de derivação de polipropileno expandido, de 484x470x180 mm, com embocadura de entrada oval de 325x130 mm e quatro embocaduras de saída de 125 mm de diâmetro. (material) | 1.000 | 11358.26 | 11358.26 |
| mt42www090 | Ud | Kit de suportes para suspensão ao tecto, formado por quatro varões roscados de aço galvanizado, com as correspondentes buchas, porcas e anilhas. (material) | 1.000 | 27179.77 | 27179.77 |
| mo011 | h | Oficial de 1ª montador. (mão de obra) | 0.197 | 1084.69 | 213.68 |
| mo080 | h | Ajudante de montador. (mão de obra) | 0.197 | 620.64 | 122.27 |
| % | % | Custos directos complementares | 2 % | 38873.98 | 777.48 |
|  |  | Custos directos |  |  | 39651.46 |
