# Caixa de extracção

- Propriedade do ficheiro: CYPE INGENIEROS, S.A.
- Formato: FIEBDC-3/2002
- Âmbito geográfico: Angola
- Moeda: AOA
- Custos indirectos: 3.00 %
- IVA: 18.00 %

## I Instalações

### IV Ventilação

#### IVM Ventilação mecânica

**IVM032** Ud Caixa de extracção.
Caixa de extracção composta por ventilador centrífugo, com turbina de pás curvadas para a frente, motor de três velocidades para alimentação monofásica a 230 V e 50 Hz de frequência, com protecção térmica, carcaça exterior de aço galvanizado a quente, interruptor on/off e pressostato, de potência nominal 50 W, caudal máximo 500 m³/h, nível de pressão sonora 40 dBA, com boca de entrada lateral para ligação a conduta de extracção de 200 mm de diâmetro e boca de saída lateral de 200 mm de diâmetro; instalação no extremo exterior da conduta de extracção (boca de expulsão). Inclusive acessórios e elementos de fixação.
Inclui: Marcação. Colocação e fixação. Ligação e verificação do seu correcto funcionamento.
Critério de medição de projecto: Número de unidades previstas, segundo documentação gráfica de Projecto.
Critério de medição de obra: Medir-se-á o número de unidades realmente executadas segundo especificações de Projecto.

| Código | Un | Descrição | Rendimento | Preço | Importância |
|---|---|---|---|---|---|
| mt42svs300aa | Ud | Caixa de extracção composta por ventilador centrífugo, com turbina de pás curvadas para a frente, motor de três velocidades para alimentação monofásica a 230 V e 50 Hz de frequência, com protecção térmica, carcaça exterior de aço galvanizado a quente, interruptor on/off e pressostato, de potência nominal 50 W, caudal máximo 500 m³/h, nível de pressão sonora 40 dBA, com boca de entrada lateral para ligação a conduta de extracção de 200 mm de diâmetro e boca de saída lateral de 200 mm de diâmetro. (material) | 1.000 | 1195029.30 | 1195029.30 |
| mt42svs910a | Ud | Acessórios e elementos de fixação de caixa de extracção. (material) | 1.000 | 66153.05 | 66153.05 |
| mo011 | h | Oficial de 1ª montador. (mão de obra) | 0.157 | 1057.30 | 166.00 |
| mo080 | h | Ajudante de montador. (mão de obra) | 0.157 | 604.97 | 94.98 |
| % | % | Custos directos complementares | 2 % | 1261443.33 | 25228.87 |
|  |  | Custos directos |  |  | 1286672.20 |
