# Isolamento térmico pelo interior do pano exterior, em fachada dupla de alvenaria face à vista

- Propriedade do ficheiro: CYPE INGENIEROS, S.A.
- Formato: FIEBDC-3/2002
- Âmbito geográfico: Angola
- Moeda: AOA
- Custos indirectos: 3.00 %
- IVA: 18.00 %

## N Isolamentos e impermeabilizações

### NA Isolamentos térmicos

#### NAF Fachadas e paredes meeiras

**NAF010** m² Isolamento térmico pelo interior do pano exterior, em fachada dupla de alvenaria face à vista.
Isolamento térmico pelo interior do pano exterior, em fachada dupla de alvenaria face à vista, com painel flexível de lã de vidro, segundo EN 13162, revestido numa das suas faces com um complexo de papel kraft com polietileno que actua como barreira de vapor, de 50 mm de espessura, resistência térmica 1,25 m²°C/W, condutibilidade térmica 0,04 W/(m°C). Colocação em obra: topo a topo, por pontos de cimento cola. Inclusive fita autocolante para vedação de juntas.
Inclui: Limpeza e preparação da superfície do suporte. Implantação e corte do isolamento. Aplicação da cola. Colocação do isolamento. Resolução de pontos singulares. Vedação de juntas e ligações.
Critério de medição de projecto: Superfície medida segundo documentação gráfica de Projecto.
Critério de medição de obra: Medir-se-á a superfície realmente executada segundo especificações de Projecto.

| Código | Un | Descrição | Rendimento | Preço | Importância |
|---|---|---|---|---|---|
| mt16aaa040b | kg | Cimento cola para fixação de painéis isolantes, em paramentos verticais. (material) | 1.000 | 535.06 | 535.06 |
| mt16lva020m | m² | Painel flexível de lã de vidro, segundo EN 13162, revestido numa das suas faces com um complexo de papel kraft com polietileno que actua como barreira de vapor, de 50 mm de espessura, resistência térmica 1,25 m²°C/W, condutibilidade térmica 0,04 W/(m°C), Euroclasse F de reacção ao fogo segundo NP EN 13501-1, capacidade de absorção de água a curto prazo <=1 kg/m² e factor de resistência à difusão do vapor de água 1. (material) | 1.050 | 4209.68 | 4420.16 |
| mt16aaa030 | m | Fita autocolante para vedação de juntas. (material) | 0.440 | 356.70 | 156.95 |
| mo054 | h | Oficial de 1ª montador de isolamentos. (mão de obra) | 0.131 | 1057.30 | 138.51 |
| mo101 | h | Ajudante de montador de isolamentos. (mão de obra) | 0.131 | 604.97 | 79.25 |
| % | % | Custos directos complementares | 2 % | 5329.93 | 106.60 |
|  |  | Custos directos |  |  | 5436.53 |
