# Isolamento térmico de testa de laje e pilares em fachada, com painéis de lã mineral

- Propriedade do ficheiro: CYPE INGENIEROS, S.A.
- Formato: FIEBDC-3/2002
- Âmbito geográfico: Angola
- Moeda: AOA
- Custos indirectos: 3.00 %
- IVA: 18.00 %

## N Isolamentos e impermeabilizações

### NA Isolamentos térmicos

#### NAJ Pontes térmicas

**NAJ015** m² Isolamento térmico de testa de laje e pilares em fachada, com painéis de lã mineral.
Isolamento térmico de testas de laje e pilares embebidos na espessura da fachada, formado por painel rígido de lã de rocha, não revestido, segundo EN 13162, de 20 mm de espessura, resistência térmica 0,55 m²°C/W, condutibilidade térmica 0,036 W/(m°C), colocado topo a topo e fixado mecanicamente à estrutura descofrada. Inclusive buchas de expansão de plástico para a fixação do isolante.
Inclui: Implantação e corte do isolamento. Fixação do isolamento.
Critério de medição de projecto: Superfície medida segundo documentação gráfica de Projecto.
Critério de medição de obra: Medir-se-á a superfície realmente executada segundo especificações de Projecto.

| Código | Un | Descrição | Rendimento | Preço | Importância |
|---|---|---|---|---|---|
| mt16lri015bb | m² | Painel rígido de lã de rocha, não revestido, segundo EN 13162, de 20 mm de espessura, resistência térmica 0,55 m²°C/W, condutibilidade térmica 0,036 W/(m°C), Euroclasse A1 de reacção ao fogo segundo NP EN 13501-1. (material) | 1.050 | 8448.59 | 8871.02 |
| mt16aaa021a | Ud | Bucha de expansão e prego de polipropileno, com aro de estanquidade, para fixação mecânica de painéis isolantes. (material) | 15.000 | 96.86 | 1452.90 |
| mo054 | h | Oficial de 1ª montador de isolamentos. (mão de obra) | 0.197 | 1084.69 | 213.68 |
| mo101 | h | Ajudante de montador de isolamentos. (mão de obra) | 0.197 | 620.64 | 122.27 |
| % | % | Custos directos complementares | 2 % | 10659.87 | 213.20 |
|  |  | Custos directos |  |  | 10873.07 |
