# Isolamento térmico de base de parede, com vidro celular

- Propriedade do ficheiro: CYPE INGENIEROS, S.A.
- Formato: FIEBDC-3/2002
- Âmbito geográfico: Angola
- Moeda: AOA
- Custos indirectos: 3.00 %
- IVA: 18.00 %

## N Isolamentos e impermeabilizações

### NA Isolamentos térmicos

#### NAJ Pontes térmicas

**NAJ110** m Isolamento térmico de base de parede, com vidro celular.
Isolamento térmico de base de parede, formado por fita de vidro celular, de 50 mm de espessura e 115 mm de largura, segundo EN 13167, resistência à compressão >= 1600 kPa, resistência térmica 0,4348 m²°C/W, condutibilidade térmica 0,05 W/(m°C) e Euroclasse A1 de reacção ao fogo segundo NP EN 13501-1, assente com argamassa de cimento, confeccionada em obra, dosificação 1:6.
Inclui: Limpeza e preparação da superfície suporte. Marcação da disposição das peças. Corte do isolamento. Aplicação da argamassa. Colocação do isolamento.
Critério de medição de projecto: Superfície medida segundo documentação gráfica de Projecto.
Critério de medição de obra: Medir-se-á a superfície realmente executada segundo especificações de Projecto.

| Código | Un | Descrição | Rendimento | Preço | Importância |
|---|---|---|---|---|---|
| mt16pvi040a | m | Fita de vidro celular, de 50 mm de espessura e 115 mm de largura, segundo EN 13167, resistência à compressão >= 1600 kPa, resistência térmica 0,4348 m²°C/W, condutibilidade térmica 0,05 W/(m°C) e Euroclasse A1 de reacção ao fogo segundo NP EN 13501-1; para colocar na base de paredes. (material) | 1.000 | 31579.73 | 31579.73 |
| mt08aaa010a | m³ | Água. (material) | 0.006 | 283.51 | 1.70 |
| mt01arg005a | t | Areia de pedreira, para argamassa preparada em obra. (material) | 0.002 | 3024.04 | 6.05 |
| mt08cem000l | kg | Cimento cinzento em sacos. (material) | 0.278 | 18.90 | 5.25 |
| mq06hor010 | h | Betoneira eléctrica com uma capacidade de amassadura de 160 l. (equipamento) | 0.005 | 932.73 | 4.66 |
| mo054 | h | Oficial de 1ª montador de isolamentos. (mão de obra) | 0.170 | 1084.69 | 184.40 |
| mo101 | h | Ajudante de montador de isolamentos. (mão de obra) | 0.170 | 620.64 | 105.51 |
| % | % | Custos directos complementares | 2 % | 31887.30 | 637.75 |
|  |  | Custos directos |  |  | 32525.05 |
