# Isolamento termo-acústico de pavimentos flutuantes, com poliestireno expandido

- Propriedade do ficheiro: CYPE INGENIEROS, S.A.
- Formato: FIEBDC-3/2002
- Âmbito geográfico: Angola
- Moeda: AOA
- Custos indirectos: 3.00 %
- IVA: 18.00 %

## N Isolamentos e impermeabilizações

### NA Isolamentos térmicos

#### NAL Pavimentos flutuantes

**NAL030** m² Isolamento termo-acústico de pavimentos flutuantes, com poliestireno expandido.
Isolamento termo-acústico de pavimentos flutuantes, formado por painel rígido de poliestireno expandido, segundo NP EN 13163, de superfície lisa e bordo lateral recto, de 10 mm de espessura, resistência térmica 0,35 m²°C/W, condutibilidade térmica 0,03 W/(m°C), coberto com filme de polietileno de 0,2 mm de espessura e dessolidarização perimetral executada com o mesmo material isolante. Colocação em obra: topo a topo, simplesmente apoiado, preparado para receber uma base de pavimento de argamassa ou betão. Inclusive fita autocolante para vedação de juntas.
Inclui: Limpeza e preparação da superfície suporte. Implantação e corte do isolamento. Colocação do isolamento. Colocação do filme de polietileno. Vedação de juntas do filme de polietileno.
Critério de medição de projecto: Superfície medida segundo documentação gráfica de Projecto.
Critério de medição de obra: Medir-se-á a superfície realmente executada segundo especificações de Projecto.

| Código | Un | Descrição | Rendimento | Preço | Importância |
|---|---|---|---|---|---|
| mt16pel060nad | m² | Painel rígido de poliestireno expandido, segundo NP EN 13163, de superfície lisa e bordo lateral recto, de 10 mm de espessura, resistência térmica 0,35 m²°C/W, condutibilidade térmica 0,03 W/(m°C), Euroclasse E de reacção ao fogo segundo NP EN 13501-1, com código de designação EPS-EN 13163-T3-L3-W2-S5-P10-TR200-DS(N)2-BS150-CS(10)100; proporcionando uma redução do nível global de pressão sonora a sons de percussão de 27 dB. (material) | 1.100 | 2468.67 | 2715.54 |
| mt16png010d | m² | Filme de polietileno de 0,2 mm de espessura e 184 g/m² de massa superficial. (material) | 1.100 | 506.53 | 557.18 |
| mt16aaa030 | m | Fita autocolante para vedação de juntas. (material) | 0.400 | 370.63 | 148.25 |
| mo054 | h | Oficial de 1ª montador de isolamentos. (mão de obra) | 0.105 | 1084.69 | 113.89 |
| mo101 | h | Ajudante de montador de isolamentos. (mão de obra) | 0.105 | 620.64 | 65.17 |
| % | % | Custos directos complementares | 2 % | 3600.03 | 72.00 |
|  |  | Custos directos |  |  | 3672.03 |
