# Isolamento térmico intermédio em parede de placas

- Propriedade do ficheiro: CYPE INGENIEROS, S.A.
- Formato: FIEBDC-3/2002
- Âmbito geográfico: Angola
- Moeda: AOA
- Custos indirectos: 3.00 %
- IVA: 18.00 %

## N Isolamentos e impermeabilizações

### NA Isolamentos térmicos

#### NAP Divisões

**NAP020** m² Isolamento térmico intermédio em parede de placas, formado por painel semi-rígido de lã de vidro, PV Acustiver "ISOVER", segundo EN 13162, de 50 mm de espessura, não revestido, resistência térmica 1,3 m²°C/W, condutibilidade térmica 0,038 W/(m°C), colocado entre os montantes da estrutura portante.
Isolamento térmico intermédio em parede de placas, formado por painel semi-rígido de lã de vidro, PV Acustiver "ISOVER", segundo EN 13162, de 50 mm de espessura, não revestido, resistência térmica 1,3 m²°C/W, condutibilidade térmica 0,038 W/(m°C), colocado entre os montantes da estrutura portante.
Inclui: Corte e preparação do isolamento a colocar entre os montantes. Colocação do isolamento entre os montantes.
Critério de medição de projecto: Superfície medida segundo documentação gráfica de Projecto.
Critério de medição de obra: Medir-se-á a superfície realmente executada segundo especificações de Projecto.

| Código | Un | Descrição | Rendimento | Preço | Importância |
|---|---|---|---|---|---|
| mt16lvi030auga | m² | Painel semi-rígido de lã de vidro, PV Acustiver "ISOVER", segundo EN 13162, de 50 mm de espessura, não revestido, resistência térmica 1,3 m²°C/W, condutibilidade térmica 0,038 W/(m°C). (material) | 1.000 | 1131.50 | 1131.50 |
| mo054 | h | Oficial de 1ª montador de isolamentos. (mão de obra) | 0.067 | 630.15 | 42.22 |
| mo101 | h | Ajudante de montador de isolamentos. (mão de obra) | 0.067 | 357.82 | 23.97 |
| % | % | Custos directos complementares | 2 % | 1197.69 | 23.95 |
|  |  | Custos directos |  |  | 1221.64 |
