# Isolamento pelo interior sobre espaço habitável em coberturas inclinadas

- Propriedade do ficheiro: CYPE INGENIEROS, S.A.
- Formato: FIEBDC-3/2002
- Âmbito geográfico: Angola
- Custos indirectos: 3.00 %
- IVA: 18.00 %

## N Isolamentos e impermeabilizações

### NA Isolamentos

#### NAQ Coberturas

**NAQ021** m² Isolamento pelo interior sobre espaço habitável em coberturas inclinadas, composto por painel lã mineral de lã de rocha vulcânica Rockcalm -E- 211 "ROCKWOOL", segundo EN 13162, não revestido, de 30 mm de espessura.
Fornecimento e colocação de isolamento pelo interior em coberturas inclinadas sobre espaço habitável, composto por: painel lã mineral de lã de rocha vulcânica Rockcalm -E- 211 "ROCKWOOL", segundo EN 13162, não revestido, de 30 mm de espessura, resistência térmica 0,85 m²°C/W, condutibilidade térmica 0,035 W/(m°C). Totalmente colocado e preparado para receber o revestimento interior que seja compatível com ele.
Inclui: Corte e preparação do isolamento.
Critério de medição de projecto: Superfície medida segundo documentação gráfica de Projecto.
Critério de medição de obra: Medir-se-á a superfície realmente executada segundo especificações de Projecto.

| Código | Un | Descrição | Rendimento | Preço | Importância |
|---|---|---|---|---|---|
| mt16lrw030fat | m² | Painel semi-rígido de lã de rocha vulcânica Rockcalm -E- 211 "ROCKWOOL", segundo EN 13162, não revestido, de 30 mm de espessura, resistência térmica 0,85 m²°C/W, condutibilidade térmica 0,035 W/(m°C), densidade 40 kg/m³, calor específico 840 J/kgK e factor de resistência à difusão do vapor de água 1,3. (material) | 1.050 | 5.07 | 5.32 |
| mo053 | h | Oficial de 1ª montador de isolamentos. (mão de obra) | 0.075 | 2.99 | 0.22 |
| mo099 | h | Ajudante de montador de isolamentos. (mão de obra) | 0.075 | 1.91 | 0.14 |
| % | % | Custos directos complementares | 2 % | 5.68 | 0.11 |
|  |  | Custos directos |  |  | 5.79 |
