# Isolamento térmico e revestimento mineral de fachadas

- Propriedade do ficheiro: CYPE INGENIEROS, S.A.
- Formato: FIEBDC-3/2002
- Âmbito geográfico: Angola
- Moeda: AOA
- Custos indirectos: 3.00 %
- IVA: 18.00 %

## N Isolamentos e impermeabilizações

### NA Isolamentos térmicos

#### NAR Sistemas de isolamento mineral de fachadas

**NAR020** m² Isolamento térmico e revestimento mineral de fachadas, pela sua face exterior, com o sistema Thermocal "DBBLOK", formado por uma camada de argamassa de reboco isolante térmico e acústico, Thermocal, de 20 mm de espessura, aplicada através de projecção mecânica com um rendimento de 15 kg/m², e uma camada de argamassa monomassa de cal, Ibercal Master 450 Thermo, acabamento afagado, cor a escolher, de 10 mm de espessura.
Isolamento térmico e revestimento mineral de fachadas, pela sua face exterior, com o sistema Thermocal "DBBLOK", formado por: uma camada de argamassa de reboco isolante térmico e acústico, Thermocal, composta de cal, fonólito expandido, vermiculite esfoliada e microesferas ocas de vidro, de 20 mm de espessura, aplicada através de projecção mecânica com um rendimento de 15 kg/m²; e uma camada de argamassa monomassa de cal, Ibercal Master 450 Thermo, composta de cal hidráulica natural, cal hidratada de alto conteúdo em cálcio, areia de sílica, calcites cristalizadas, minerais ligeiros, pigmentos inorgânicos e aditivos especiais, acabamento afagado, cor a escolher, de 10 mm de espessura. Inclusive p/p de preparação da superfície suporte, formação de juntas, cantos, mestras, arestas, reentrâncias, ombreiras e lintéis e remates nos encontros com paramentos, revestimentos ou outros elementos assentes na sua superfície.
Inclui: Preparação da superfície suporte. Tratamento dos pontos singulares. Aplicação da argamassa base. Aplicação da camada de acabamento com argamassa decorativa.
Critério de medição de projecto: Superfície medida segundo documentação gráfica de Projecto, descontando as aberturas de superfície maior de 1 m², adicionando em alternativa a superfície da parte interior da abertura, correspondente ao desenvolvimento de ombreiras e padieiras. Não foi incrementada a medição por perdas, uma vez que na composição se considerou 5% a mais.
Critério de medição de obra: Medir-se-á a superfície realmente executada segundo especificações de Projecto, descontando as aberturas de superfície maior de 1 m², adicionando em alternativa a superfície da parte interior da abertura, correspondente ao desenvolvimento de ombreiras e padieiras.

| Código | Un | Descrição | Rendimento | Preço | Importância |
|---|---|---|---|---|---|
| mt28mai010 | l | Argamassa de reboco, isolante térmico e acústico, hidrófugo e transpirável, Thermocal "DBBLOK", composta de cal, fonólito expandido, vermiculite esfoliada e microesferas ocas de vidro, tipo GP CSIII W2 T1, segundo EN 998-1, densidade 455 kg/m³, calor específico 823 J/kgK e condutibilidade térmica 0,068 W/(m°C); para aplicar através de projecção mecânica. (material) | 15.000 | 182.21 | 2733.15 |
| mt28mon030 | m | Bite de PVC. (material) | 0.750 | 77.77 | 58.33 |
| mt28mon050 | m | Perfil de PVC rígido para formação de arestas em revestimentos de argamassa monomassa. (material) | 1.250 | 82.21 | 102.76 |
| mt28moi010 | kg | Argamassa monomassa de cal, Ibercal Master 450 Thermo "DBBLOK", composta de cal hidráulica natural, cal hidratada de alto conteúdo em cálcio, areia de sílica, calcites cristalizadas, minerais ligeiros, pigmentos inorgânicos e aditivos especiais, tipo OC CSII W2, segundo EN 998-1; para aplicar manualmente ou através de projecção mecânica, como acabamento decorativo do reboco. (material) | 9.500 | 176.27 | 1674.57 |
| mo039 | h | Oficial de 1ª rebocador. (mão de obra) | 0.466 | 492.06 | 229.30 |
| mo079 | h | Ajudante de rebocador. (mão de obra) | 0.466 | 284.97 | 132.80 |
| mo111 | h | Operário especializado rebocador. (mão de obra) | 0.403 | 284.88 | 114.81 |
| % | % | Custos directos complementares | 2 % | 5045.72 | 100.91 |
|  |  | Custos directos |  |  | 5146.63 |
