# Isolamento sonoro a sons de condução aérea de tubo de queda, com painéis

- Propriedade do ficheiro: CYPE INGENIEROS, S.A.
- Formato: FIEBDC-3/2002
- Âmbito geográfico: Angola
- Moeda: AOA
- Custos indirectos: 3.00 %
- IVA: 18.00 %

## N Isolamentos e impermeabilizações

### NB Isolamentos sonoros

#### NBA Tubagens e tubos de queda

**NBA021** m² Isolamento sonoro a sons de condução aérea de tubo de queda, com painéis.
Isolamento sonoro a sons de condução aérea de tubo de queda, realizado com painel multicamada, de 73 mm de espessura total, formado por um painel de lã de rocha de 48 mm de espessura revestido em cada uma das suas faces com uma placa de gesso laminado, realizando com ele uma caixa que aloje o tubo de queda. Inclusive vedação de painéis.
Inclui: Formação de caixa de estore. Vedação de painéis.
Critério de medição de projecto: Superfície medida segundo documentação gráfica de Projecto.
Critério de medição de obra: Medir-se-á a superfície realmente executada segundo especificações de Projecto.

| Código | Un | Descrição | Rendimento | Preço | Importância |
|---|---|---|---|---|---|
| mt16lrw070a | m² | Painel multicamada, de 73 mm de espessura total, formado por um painel de lã de rocha de 48 mm de espessura revestido em cada uma das suas faces com uma placa de gesso laminado, para isolamento sonoro de tubos de queda. (material) | 1.050 | 50608.85 | 53139.29 |
| op00ato010 |  | Aparafusadora. | 1.000 | 0.00 | 0.00 |
| op00fre010 |  | Fresadora. | 1.000 | 0.00 | 0.00 |
| mo053 | h | Oficial de 1ª montador de pré-fabricados interiores. (mão de obra) | 0.525 | 1057.30 | 555.08 |
| mo100 | h | Ajudante de montador de pré-fabricados interiores. (mão de obra) | 0.328 | 604.97 | 198.43 |
| % | % | Custos directos complementares | 2 % | 53892.80 | 1077.86 |
|  |  | Custos directos |  |  | 54970.66 |
