# Isolamento sonoro a sons de condução aérea e de percussão sob pavimentos de madeira e laminados, com lâminas de polietileno

- Propriedade do ficheiro: CYPE INGENIEROS, S.A.
- Formato: FIEBDC-3/2002
- Âmbito geográfico: Angola
- Moeda: AOA
- Custos indirectos: 3.00 %
- IVA: 18.00 %

## N Isolamentos e impermeabilizações

### NB Isolamentos sonoros

#### NBM Pavimentos de madeira e laminados

**NBM020** m² Isolamento sonoro a sons de condução aérea e de percussão sob pavimentos de madeira e laminados, com lâminas de polietileno.
Isolamento sonoro a sons de condução aérea e de percussão sob pavimentos de madeira e laminados, realizado com telas de polietileno de alta densidade, de células fechadas e estanques, para isolamento a ruído de impacto, revestidas numa das suas faces com um filme de polietileno que actua como barreira de vapor, de 2,5 mm de espessura, dispostas face a face e dessolidarização perimetral executada com o mesmo material isolante, preparado para receber directamente o pavimento de madeira ou laminado. Inclusive fita viscoelástica autocolante, para vedação de juntas.
Critérios considerados na determinação do preço da unidade de obra: O preço não inclui o pavimento de madeira ou laminado.
Inclui: Limpeza e preparação da superfície suporte. Colocação do isolamento sobre a superfície suporte. Corte do isolamento. Vedação de juntas e ligações.
Critério de medição de projecto: Superfície medida segundo documentação gráfica de Projecto.
Critério de medição de obra: Medir-se-á a superfície realmente executada segundo especificações de Projecto.

| Código | Un | Descrição | Rendimento | Preço | Importância |
|---|---|---|---|---|---|
| mt16pnc040a | m² | Lâmina de polietileno de alta densidade, de células fechadas e estanques, para isolamento a ruído de impacto, revestida numa das suas faces com um filme de polietileno que actua como barreira de vapor, de 2,5 mm de espessura; proporcionando uma redução do nível global de pressão sonora a sons de percussão de 17 dB e 6 m de espessura de ar equivalente face à difusão de vapor de água, segundo NP EN 1931. (material) | 1.220 | 1141.81 | 1393.01 |
| mt16pnc010a | m | Fita viscoelástica autocolante, com auto-protecção de alumínio, de 50 mm de largura e de 1,5 mm de espessura, para vedação de juntas. (material) | 0.400 | 945.73 | 378.29 |
| mo054 | h | Oficial de 1ª montador de isolamentos. (mão de obra) | 0.131 | 1057.30 | 138.51 |
| mo101 | h | Ajudante de montador de isolamentos. (mão de obra) | 0.131 | 604.97 | 79.25 |
| % | % | Custos directos complementares | 2 % | 1989.06 | 39.78 |
|  |  | Custos directos |  |  | 2028.84 |
