# Isolamento sonoro a sons de condução aérea entre placas, em revestimento interior de placas, com lâminas viscoelásticas

- Propriedade do ficheiro: CYPE INGENIEROS, S.A.
- Formato: FIEBDC-3/2002
- Âmbito geográfico: Angola
- Moeda: AOA
- Custos indirectos: 3.00 %
- IVA: 18.00 %

## N Isolamentos e impermeabilizações

### NB Isolamentos sonoros

#### NBO Revestimentos interiores

**NBO040** m² Isolamento sonoro a sons de condução aérea entre placas, em revestimento interior de placas, com lâminas viscoelásticas.
Isolamento sonoro a sons de condução aérea entre placas, no revestimento interior de placas, formado por lâmina viscoelástica de alta densidade, de 2 mm de espessura, fixada à primeira placa com grampos, de aço galvanizado, de 6 mm de altura.
Inclui: Corte do isolamento. Colocação do isolamento na placa já montada. Resolução de pontos singulares.
Critério de medição de projecto: Superfície medida segundo documentação gráfica de Projecto.
Critério de medição de obra: Medir-se-á a superfície realmente executada segundo especificações de Projecto.

| Código | Un | Descrição | Rendimento | Preço | Importância |
|---|---|---|---|---|---|
| mt16ptd060Ca | m² | Lâmina viscoelástica de alta densidade, de 2 mm de espessura; com 36,4 dB de índice global de redução sonora, Rw. (material) | 1.050 | 4658.33 | 4891.25 |
| mt15pdr300b | Ud | Grampo, de aço galvanizado, de 6 mm de altura; para a fixação de produtos isolantes. (material) | 6.000 | 24.15 | 144.90 |
| op00gra010 |  | Agrafadora. | 1.000 | 0.00 | 0.00 |
| mo054 | h | Oficial de 1ª montador de isolamentos. (mão de obra) | 0.131 | 1057.30 | 138.51 |
| mo101 | h | Ajudante de montador de isolamentos. (mão de obra) | 0.131 | 604.97 | 79.25 |
| % | % | Custos directos complementares | 2 % | 5253.91 | 105.08 |
|  |  | Custos directos |  |  | 5358.99 |
