# Isolamento sonoro a sons de condução aérea, em parede divisória interior de alvenaria, com painéis de poliestireno expandido

- Propriedade do ficheiro: CYPE INGENIEROS, S.A.
- Formato: FIEBDC-3/2002
- Âmbito geográfico: Angola
- Moeda: AOA
- Custos indirectos: 3.00 %
- IVA: 18.00 %

## N Isolamentos e impermeabilizações

### NB Isolamentos sonoros

#### NBP Divisões

**NBP011** m² Isolamento sonoro a sons de condução aérea, em parede divisória interior de alvenaria, com painéis de poliestireno expandido.
Isolamento sonoro, a sons de condução aérea, em parede divisória interior de alvenaria, realizado com painel rígido de poliestireno expandido elastificado, com uma tela pesada no seu interior de EPDM de 5 kg/m², segundo NP EN 13163, de superfície lisa e bordo lateral a meia madeira, de 42 mm de espessura, resistência térmica 1,25 m²°C/W, condutibilidade térmica 0,033 W/(m°C), colocado topo a topo e com fixações mecânicas.
Inclui: Corte do isolamento. Colocação do isolamento. Fixação do isolamento. Resolução de pontos singulares.
Critério de medição de projecto: Superfície medida segundo documentação gráfica de Projecto.
Critério de medição de obra: Medir-se-á a superfície realmente executada segundo especificações de Projecto.

| Código | Un | Descrição | Rendimento | Preço | Importância |
|---|---|---|---|---|---|
| mt16pel060cpq | m² | Painel rígido de poliestireno expandido elastificado, com uma tela pesada no seu interior de EPDM de 5 kg/m², segundo NP EN 13163, de superfície lisa e bordo lateral a meia madeira, de 42 mm de espessura, resistência térmica 1,25 m²°C/W, condutibilidade térmica 0,033 W/(m°C), Euroclasse E de reacção ao fogo segundo NP EN 13501-1, com código de designação EPS-EN 13163-T3-L3-W2-S5-P10-BS50-DS(N)2; proporcionando uma melhora do índice global de redução sonora ponderado A de 58 dBA. (material) | 1.050 | 30932.47 | 32479.09 |
| mt16aaa025a | Ud | Bucha de expansão e prego de polipropileno, de 60 mm, com aro de estanquidade, para fixação de placas isolantes. (material) | 2.500 | 80.95 | 202.38 |
| mo054 | h | Oficial de 1ª montador de isolamentos. (mão de obra) | 0.157 | 1057.30 | 166.00 |
| mo101 | h | Ajudante de montador de isolamentos. (mão de obra) | 0.079 | 604.97 | 47.79 |
| % | % | Custos directos complementares | 2 % | 32895.26 | 657.91 |
|  |  | Custos directos |  |  | 33553.17 |
