# Isolamento acústico a sons de condução aérea

- Propriedade do ficheiro: CYPE INGENIEROS, S.A.
- Formato: FIEBDC-3/2002
- Âmbito geográfico: Angola
- Moeda: AOA
- Custos indirectos: 3.00 %
- IVA: 18.00 %

## N Isolamentos e impermeabilizações

### NB Isolamentos acústicos

#### NBP Divisões

**NBP022** m² Isolamento acústico a sons de condução aérea, em parede de placas, realizado com painel rígido de lã de rocha, Acustilaine 70 "ISOVER", segundo EN 13162, não revestido, de 60 mm de espessura, resistência térmica 1,75 m²°C/W, condutibilidade térmica 0,034 W/(m°C), colocado entre os montantes da estrutura portante; e lâmina viscoelástica autocolante de alta densidade de 4 mm de espessura.
Isolamento acústico a sons de condução aérea, em parede de placas, realizado com painel rígido de lã de rocha, Acustilaine 70 "ISOVER", segundo EN 13162, não revestido, de 60 mm de espessura, resistência térmica 1,75 m²°C/W, condutibilidade térmica 0,034 W/(m°C), colocado entre os montantes da estrutura portante; e lâmina viscoelástica autocolante de alta densidade de 4 mm de espessura.
Inclui: Corte do isolamento a colocar entre os montantes. Colocação do isolamento entre os montantes. Corte do isolamento a colocar sobre a placa. Colocação do isolamento na placa já montada.
Critério de medição de projecto: Superfície medida segundo documentação gráfica de Projecto.
Critério de medição de obra: Medir-se-á a superfície realmente executada segundo especificações de Projecto.

| Código | Un | Descrição | Rendimento | Preço | Importância |
|---|---|---|---|---|---|
| mt16lri010rj | m² | Painel rígido de lã de rocha, Acustilaine 70 "ISOVER", segundo EN 13162, não revestido, de 60 mm de espessura, resistência térmica 1,75 m²°C/W, condutibilidade térmica 0,034 W/(m°C). (material) | 1.050 | 4120.38 | 4326.40 |
| mt16npg030h | m² | Lâmina viscoelástica autocolante de alta densidade de 4 mm de espessura; com 67 dB de índice global de redução sonora, Rw. (material) | 2.100 | 3157.83 | 6631.44 |
| mo054 | h | Oficial de 1ª montador de isolamentos. (mão de obra) | 0.268 | 630.15 | 168.88 |
| mo101 | h | Ajudante de montador de isolamentos. (mão de obra) | 0.268 | 357.82 | 95.90 |
| % | % | Custos directos complementares | 2 % | 11222.62 | 224.45 |
|  |  | Custos directos |  |  | 11447.07 |
