# Impermeabilização de cornija com camada de betume modificado com elastómero SBS

- Propriedade do ficheiro: CYPE INGENIEROS, S.A.
- Formato: FIEBDC-3/2002
- Âmbito geográfico: Angola
- Custos indirectos: 3.00 %
- Despesas gerais: 13.00 %
- Lucro: 6.00 %
- IVA: 16.00 %

## N Isolamentos e impermeabilizações

### NI Impermeabilizações

#### NIF Fachadas

**NIF021** m² Impermeabilização de cornija com camada de betume modificado com elastómero SBS, POLITABER COMBI 50/G "CHOVA", auto-protegida, tipo monocamada, aderida ao suporte com emulsão asfáltica Supermul "CHOVA", tipo EB; tratamento de encontros com paramentos verticais através da colocação de perfil de chapa de aço galvanizado, banda de reforço e banda de acabamento.
Inclui: Limpeza e preparação da superfície que se vai impermeabilizar. Aplicação de primário na superfície a impermeabilizar. Colocação da banda de reforço. Colocação da impermeabilização. Colocação da banda de acabamento. Colocação dos perfis metálicos. Aplicação do cordão de vedação entre o perfil e o paramento vertical.

| Código | Un | Descrição | Rendimento | Preço | Importância |
|---|---|---|---|---|---|
| mt14iec010a | kg | Emulsão asfáltica Supermul "CHOVA", tipo EB. (material) | 0.500 | 3.06 | 1.53 |
| mt14lbc100a | m | Banda de reforço de betume modificado com elastómero SBS POLITABER Banda 33 "CHOVA", LBM - 30 - FP, EN 13707, de 33 cm de largura, massa nominal 3 kg/m², com armadura de fibra de polipropileno de 160 g/m², acabada com filme plástico em ambas as faces. (material) | 1.050 | 5.11 | 5.37 |
| mt14lgc020d | m² | Camada de betume modificado com elastómero SBS, POLITABER COMBI 50/G "CHOVA", LBM - 50/G - FP, EN 13707, de 5 kg/m², com armadura de feltro de poliéster não tecido (reforçada) de 150 g/m², de superfície auto-protegida (protecção mineral na face exterior, cor grânulo verde e plástico antiaderente na face interior). (material) | 1.350 | 20.05 | 27.07 |
| mt15acc020 | m | Perfil de chapa de aço galvanizado, para encontros da impermeabilização com paramentos verticais. (material) | 2.000 | 1.55 | 3.10 |
| mt15sja020 | Ud | Cartucho de pasta de poliuretano, de 310 cm³. (material) | 0.170 | 7.19 | 1.22 |
| op00sop010 |  | Maçarico para soldadura de lâminas asfálticas. | 1.000 | 0.00 | 0.00 |
| op00tal010 |  | Berbequim. | 1.000 | 0.00 | 0.00 |
| op00ato010 |  | Aparafusadora. | 1.000 | 0.00 | 0.00 |
| mo027 | h | Oficial de 1ª aplicador de lâminas impermeabilizantes. (mão de obra) | 0.119 | 2.98 | 0.35 |
| mo062 | h | Ajudante de aplicador de lâminas impermeabilizantes. (mão de obra) | 0.119 | 1.96 | 0.23 |
| % | % | Custos directos complementares | 2 % | 38.87 | 0.78 |
|  |  | Custos directos |  |  | 39.65 |
