# Vedação da junta de dilatação de 20 mm de largura, em paramento horizontal exterior, com cordão betuminoso Chomastic P "CHOVA", sobre fundo de junta Rejuntex "CHOVA" de 25 mm de diâmetro

- Propriedade do ficheiro: CYPE INGENIEROS, S.A.
- Formato: FIEBDC-3/2002
- Âmbito geográfico: Angola
- Custos indirectos: 3.00 %
- Despesas gerais: 13.00 %
- Lucro: 6.00 %
- IVA: 16.00 %

## N Isolamentos e impermeabilizações

### NI Impermeabilizações

#### NIJ Juntas

**NIJ010** m Vedação da junta de dilatação de 20 mm de largura, em paramento horizontal exterior, com cordão betuminoso Chomastic P "CHOVA", sobre fundo de junta Rejuntex "CHOVA" de 25 mm de diâmetro.
Inclui: Limpeza do suporte. Protecção da superfície contígua à junta. Enchimento do fundo da junta. Aplicação da massa. Alisamento final com espátula.

| Código | Un | Descrição | Rendimento | Preço | Importância |
|---|---|---|---|---|---|
| mt15pac032b | m | Fundo de juntas para vedação, Chovastar Rejuntex 25 "CHOVA", em cordões de polietileno expandido, de 25 mm de diâmetro, para limitar a profundidade da junta de dilatação. (material) | 1.000 | 0.38 | 0.38 |
| mt15pac030b | m | Cordão de enchimento para junta de dilatação, de pasta com base betuminosa Chovastar Mastic P20 "CHOVA", tipo BH-II, de 20 mm de diâmetro. (material) | 1.050 | 2.96 | 3.11 |
| mo103 | h | Operário especializado construção. (mão de obra) | 0.547 | 1.90 | 1.04 |
| % | % | Custos directos complementares | 2 % | 4.53 | 0.09 |
|  |  | Custos directos |  |  | 4.62 |
