# Vedação da junta de dilatação de 25 mm de largura

- Propriedade do ficheiro: CYPE INGENIEROS, S.A.
- Formato: FIEBDC-3/2002
- Âmbito geográfico: Angola
- Moeda: AOA
- Custos indirectos: 3.00 %
- IVA: 18.00 %

## N Isolamentos e impermeabilizações

### NI Impermeabilizações

#### NIJ Juntas

**NIJ010** m Vedação da junta de dilatação de 25 mm de largura, em paramento horizontal exterior, com cordão de vedação de massa com base betuminosa, sobre fundo de junta de 30 mm de diâmetro, recobrimento prévio da superfície nos flancos da junta com primário asfáltico.
Vedação de junta de dilatação de 25 mm de largura, em paramento horizontal exterior, com cordão de vedação de massa com base betuminosa, sobre fundo de junta de 30 mm de diâmetro. Incluindo p/p de limpeza prévia do suporte e protecção da superfície contígua à junta, recobrimento da superfície nos flancos da junta, para melhorar a aderência da massa, com primário asfáltico e acabamento através de alisamento do material com espátula.
Inclui: Limpeza do suporte. Protecção da superfície contígua à junta. Enchimento do fundo da junta. Aplicação de primário nos flancos da junta. Aplicação da massa. Alisamento final com espátula.
Critério de medição de projecto: Comprimento medido segundo documentação gráfica de Projecto.
Critério de medição de obra: Medir-se-á o comprimento realmente executado segundo especificações de Projecto.

| Código | Un | Descrição | Rendimento | Preço | Importância |
|---|---|---|---|---|---|
| mt15sja030df | m | Fundo de juntas para vedação em cordões de polietileno expandido, de 30 mm de diâmetro, para limitar a profundidade da junta de dilatação. (material) | 1.000 | 133.37 | 133.37 |
| mt15sja010q | m | Cordão de enchimento para junta de dilatação, de pasta com base betuminosa tipo BH-II, de 25 mm de diâmetro. (material) | 1.050 | 566.25 | 594.56 |
| mt14iea020a | kg | Emulsão asfáltica aniônica sem cargas. (material) | 0.050 | 585.60 | 29.28 |
| mo112 | h | Operário especializado construção. (mão de obra) | 0.694 | 328.89 | 228.25 |
| % | % | Custos directos complementares | 2 % | 985.46 | 19.71 |
|  |  | Custos directos |  |  | 1005.17 |
