# Impermeabilização de junta de dilatação. Sistema "PANTALLAX"

- Propriedade do ficheiro: CYPE INGENIEROS, S.A.
- Formato: FIEBDC-3/2002
- Âmbito geográfico: Angola
- Moeda: AOA
- Custos indirectos: 3.00 %
- IVA: 18.00 %

## N Isolamentos e impermeabilizações

### NI Impermeabilizações

#### NIJ Juntas

**NIJ040** m Impermeabilização de junta de dilatação. Sistema "PANTALLAX".
Impermeabilização de junta de dilatação em ensoleiramento geral, abaixo do nível freático. Sistema "PANTALLAX", formado por sistema Geoben "PANTALLAX", geocomposto de bentonite de sódio, de 6 mm de espessura, sobre o betão de limpeza, em horizontal, e no espaço da junta, em vertical, ocupando toda a espessura da laje, após a descofragem da laje num dos lados; execução de ranhura de 3-5x25 cm; colocação de sistema Hypal formado por banda elástica impermeável, de polietileno clorossulfonado, de 20 cm de largura e 2 mm de espessura, com perfurações em todo o seu comprimento para incrementar a aderência e argamassa de três componentes à base de resina epóxi; e vedação de junta, sistema Mortar, com argamassa para reparação e impermeabilização, (rendimento: 18 kg/m).
Inclui: Colocação e fixação da manta. Execução da ranhura. Colocação da membrana. Aplicação da impermeabilização.
Critério de medição de projecto: Comprimento medido segundo documentação gráfica de Projecto.
Critério de medição de obra: Medir-se-á o comprimento realmente executado segundo especificações de Projecto.

| Código | Un | Descrição | Rendimento | Preço | Importância |
|---|---|---|---|---|---|
| mt15ppi050a | m² | Geocomposto de bentonite de sódio, de 6 mm de espessura, formado por um geotêxtil não tecido de polipropileno, de 200 g/m², 5,3 kg/m² de grânulos de bentonite de sódio natural e um geotêxtil tecido de polipropileno, de 110 g/m², para sistema Geoben "PANTALLAX", apto para utilização em ambientes salinos. (material) | 1.600 | 10192.41 | 16307.86 |
| mt15ppi030a | m² | Banda elástica impermeável, de polietileno clorossulfonado, de 20 cm de largura e 2 mm de espessura, com perfurações em todo o seu comprimento para incrementar a aderência; para vedação de juntas de dilatação, sistema Hypal "PANTALLAX". (material) | 0.200 | 105012.73 | 21002.55 |
| mt15ppi040a | kg | Argamassa de três componentes à base de resina epóxi; para vedação de juntas de dilatação, sistema Hypal "PANTALLAX". (material) | 1.220 | 14985.94 | 18282.85 |
| mt09rev030a | kg | Argamassa para reparação e impermeabilização de superfícies, sistema Mortar "PANTALLAX". (material) | 18.000 | 170.11 | 3061.98 |
| mo032 | h | Oficial de 1ª aplicador de produtos impermeabilizantes. (mão de obra) | 1.115 | 1101.86 | 1228.57 |
| mo070 | h | Ajudante de aplicador de produtos impermeabilizantes. (mão de obra) | 1.115 | 647.80 | 722.30 |
| % | % | Custos directos complementares | 2 % | 60606.11 | 1212.12 |
|  |  | Custos directos |  |  | 61818.23 |
