# Impermeabilização líquida de floreira

- Propriedade do ficheiro: CYPE INGENIEROS, S.A.
- Formato: FIEBDC-3/2002
- Âmbito geográfico: Angola
- Moeda: AOA
- Custos indirectos: 3.00 %
- IVA: 18.00 %

## N Isolamentos e impermeabilizações

### NL Impermeabilizações líquidas

#### NLD Floreiras

**NLD010** m² Impermeabilização líquida de floreira, pelo interior, com duas demãos de revestimento contínuo elástico impermeabilizante, de água, Revetón Mempur Aqua "REVETÓN", acabamento acetinado, cor vermelho, de 1,2 mm de espessura mínima e geotêxtil não tecido de fibras de poliéster, Texnón 100 "REVETÓN", de 100 g/m² de massa superficial e 0,82 mm de espessura fixado com massa tixotrópica à base de poliuretano líquido, cor cinzento, em pontos singulares; com prévia aplicação de uma demão de primário de dois componentes, à base de resina epóxi em dispersão aquosa "REVETÓN", incolor, acabamento acetinado.
Impermeabilização líquida de floreira, pelo interior, com duas demãos de revestimento contínuo elástico impermeabilizante, de água, Revetón Mempur Aqua "REVETÓN", acabamento acetinado, cor vermelho, de 1,2 mm de espessura mínima e geotêxtil não tecido de fibras de poliéster, Texnón 100 "REVETÓN", de 100 g/m² de massa superficial e 0,82 mm de espessura fixado com massa tixotrópica à base de poliuretano líquido, cor cinzento, em pontos singulares; com prévia aplicação de uma demão de primário de dois componentes, à base de resina epóxi em dispersão aquosa "REVETÓN", incolor, acabamento acetinado.
Inclui: Limpeza e preparação da superfície. Aplicação de primário. Tratamento dos pontos singulares. Aplicação do impermeabilizante.
Critério de medição de projecto: Superfície medida segundo documentação gráfica de Projecto.
Critério de medição de obra: Medir-se-á a superfície realmente executada segundo especificações de Projecto.

| Código | Un | Descrição | Rendimento | Preço | Importância |
|---|---|---|---|---|---|
| mt15rer010b | l | Primário de dois componentes, à base de resina epóxi em dispersão aquosa "REVETÓN", incolor, acabamento acetinado, para aplicar com trincha, rolo ou pistola. (material) | 0.200 | 14145.11 | 2829.02 |
| mt15rer501d | m² | Geotêxtil não tecido de fibras de poliéster, Texnón 100 "REVETÓN", de 100 g/m² de massa superficial e 0,82 mm de espessura, fornecido em rolos de 0,2x100 m. (material) | 0.050 | 1249.45 | 62.47 |
| mt15rer140a | kg | Massa tixotrópica à base de poliuretano líquido, cor cinzento. (material) | 0.100 | 8317.61 | 831.76 |
| mt15rer115l | kg | Revestimento contínuo elástico impermeabilizante, de água, Revetón Mempur Aqua "REVETÓN", à base de resina de poliuretano monocomponente, dióxido de titânio, pigmentos, pigmentos extendedores seleccionados, acabamento acetinado, cor vermelho, anti-caruncho e anti-verdete, com resistência aos álcalis, para aplicar com trincha, rolo ou pistola. (material) | 1.400 | 6314.58 | 8840.41 |
| mo032 | h | Oficial de 1ª aplicador de produtos impermeabilizantes. (mão de obra) | 0.201 | 612.02 | 123.02 |
| mo070 | h | Ajudante de aplicador de produtos impermeabilizantes. (mão de obra) | 0.201 | 357.82 | 71.92 |
| % | % | Custos directos complementares | 2 % | 12758.60 | 255.17 |
|  |  | Custos directos |  |  | 13013.77 |
