# Cobertura plana acessível, não ventilada, com pavimento fixo, tipo convencional, para tráfego rodado. Impermeabilização com lâminas asfálticas, tipo bicamada

- Propriedade do ficheiro: CYPE INGENIEROS, S.A.
- Formato: FIEBDC-3/2002
- Âmbito geográfico: Angola
- Moeda: AOA
- Custos indirectos: 3.00 %
- IVA: 18.00 %

## Q Coberturas

### QA Planas acessíveis, não ventiladas

#### QAC Com pavimento fixo, para tráfego rodado

**QAC012** m² Cobertura plana acessível, não ventilada, com pavimento fixo, tipo convencional, para tráfego rodado. Impermeabilização com lâminas asfálticas, tipo bicamada.
Cobertura plana acessível, não ventilada, com pavimento fixo, tipo convencional, pendente de 1% a 15%, para tráfego rodado. FORMAÇÃO DE PENDENTES: com guias de rincões, laroz e juntas com mestras de tijolo cerâmico furado duplo e camada de betão leve, de resistência à compressão 2,0 MPa e 690 kg/m³ de densidade, confeccionado em obra com argila expandida e cimento cinzento, com espessura média de 10 cm; com camada de regularização de argamassa de cimento, confeccionada em obra, dosificação 1:6 de 2 cm de espessura, acabamento afagado; IMPERMEABILIZAÇÃO: tipo bicamada, colada, composta por membrana de betume modificado com elastómero SBS, LBM(SBS)-48-FP e membrana de betume modificado com elastómero SBS, LBM(SBS)-30-FV, prévia aplicação de primário com emulsão asfáltica aniônica com cargas; CAMADA DE PROTECÇÃO: pavimento de aglomerado asfáltico, com mistura betuminosa descontínua a quente, tipo BBTM 8B, com inerte granítico e betume asfáltico de penetração, de 8 cm de espessura.
Critérios considerados na determinação do preço da unidade de obra: O preço não inclui a execução e a vedação das juntas nem a execução de remates nos encontros com paramentos e drenagens.
Inclui: Marcação dos pontos singulares. Marcação das pendentes e traçado de rincões, larozes e juntas. Formação de pendentes com guias de rincões, laroz e juntas com mestras de tijolo. Enchimento de juntas com poliestireno expandido. Betonagem e nivelamento do betão leve até alcançar o nível de coroamento das mestras. Descarga, espalhamento e nivelamento da argamassa de regularização. Limpeza e preparação da superfície. Colocação da impermeabilização. Espalhamento e compactação da camada de desgaste.
Critério de medição de projecto: Superfície medida em projecção horizontal, segundo documentação gráfica de Projecto, desde as faces interiores dos parapeitos ou muretes perimetrais que a limitam.
Critério de medição de obra: Medir-se-á, em projecção horizontal, a superfície realmente executada segundo especificações de Projecto, desde as faces interiores dos parapeitos ou muretes perimetrais que a limitam.

| Código | Un | Descrição | Rendimento | Preço | Importância |
|---|---|---|---|---|---|
| mt04lpt010c | Ud | Tijolo cerâmico furado duplo, para revestir, 30x20x9 cm, para utilização em alvenaria protegida (peça P), densidade 746 kg/m³, segundo NP EN 771-1. (material) | 3.000 | 42.19 | 126.57 |
| mt01arl030b | m³ | Argila expandida, fornecida em sacos Big Bag, segundo NP EN 13055-1. (material) | 0.105 | 20420.32 | 2144.13 |
| mt08cem000l | kg | Cimento cinzento em sacos. (material) | 25.000 | 18.90 | 472.50 |
| mt08aaa010a | m³ | Água. (material) | 0.011 | 283.51 | 3.12 |
| mt16pea020b | m² | Painel rígido de poliestireno expandido, segundo NP EN 13163, bordo lateral recto, de 20 mm de espessura, resistência térmica 0,55 m²°C/W, condutibilidade térmica 0,036 W/(m°C), para junta de dilatação. (material) | 0.010 | 1655.50 | 16.56 |
| mt01arg005a | t | Areia de pedreira, para argamassa preparada em obra. (material) | 0.033 | 3024.04 | 99.79 |
| mt14lba010q | m² | Membrana de betume modificado com elastómero SBS, LBM(SBS)-48-FP, de 4 mm de espessura, massa nominal 4,8 kg/m², com armadura de feltro de poliéster não tecido de 160 g/m², acabamento numa face com feltro de poliéster de 130 g/m², de superfície não protegida. Segundo EN 13707. (material) | 1.100 | 13565.67 | 14922.24 |
| mt14lba010a | m² | Membrana de betume modificado com elastómero SBS, LBM(SBS)-30-FV, de 2,5 mm de espessura, massa nominal 3 kg/m², com armadura de feltro de fibra de vidro de 60 g/m², de superfície não protegida. Segundo EN 13707. (material) | 1.100 | 5931.99 | 6525.19 |
| mt14iea020c | kg | Emulsão asfáltica aniônica com cargas. (material) | 0.300 | 4074.50 | 1222.35 |
| mt47aag010aa | t | Mistura betuminosa descontínua a quente, tipo BBTM 8B, com inerte granítico e betume asfáltico de penetração, segundo EN 13108-2. (material) | 0.184 | 110029.61 | 20245.45 |
| mq11ext030 | h | Espalhadora asfáltica sobre rastos, de 81 kW. (equipamento) | 0.007 | 61438.34 | 430.07 |
| mq02ron010a | h | Cilindro vibratório tandem auto-propulsado, de 24,8 kW, de 2450 kg, largura de trabalho 100 cm. (equipamento) | 0.003 | 15061.20 | 45.18 |
| mq06hor010 | h | Betoneira eléctrica com uma capacidade de amassadura de 160 l. (equipamento) | 0.082 | 932.73 | 76.48 |
| op00sop010 |  | Maçarico para soldadura de lâminas asfálticas. | 1.000 | 0.00 | 0.00 |
| mo020 | h | Oficial de 1ª construção. (mão de obra) | 0.380 | 1055.59 | 401.12 |
| mo113 | h | Operário não qualificado construção. (mão de obra) | 0.774 | 596.70 | 461.85 |
| mo029 | h | Oficial de 1ª aplicador de lâminas impermeabilizantes. (mão de obra) | 0.223 | 1055.59 | 235.40 |
| mo067 | h | Ajudante de aplicador de lâminas impermeabilizantes. (mão de obra) | 0.223 | 620.64 | 138.40 |
| % | % | Custos directos complementares | 2 % | 47566.40 | 951.33 |
|  |  | Custos directos |  |  | 48517.73 |
