# Cobertura inclinada com uma pendente média de 47%

- Propriedade do ficheiro: CYPE INGENIEROS, S.A.
- Formato: FIEBDC-3/2002
- Âmbito geográfico: Angola
- Moeda: AOA
- Custos indirectos: 3.00 %
- IVA: 18.00 %

## Q Coberturas

### QT Inclinadas

#### QTS Telhas asfálticas

**QTS010** m² Cobertura inclinada com uma pendente média de 47%, composta de: formação de pendentes: painel cerâmico furado com ligação macho-fêmea, para revestir, 50x20x3 cm, com com as testas rectas sobre muretes de 100 cm de altura média; revestimento: telha asfáltica rectangular, sobre camada de primário de emulsão asfáltica aniônica com cargas.
Cobertura inclinada com uma pendente média de 47%, sobre base resistente. FORMAÇÃO DE PENDENTES: painel cerâmico furado com ligação macho-fêmea, para revestir, 50x20x3 cm, com com as testas rectas, com uma camada de regularização de argamassa de cimento, confeccionada em obra, dosificação 1:6, de 3 cm de espessura e acabamento afagado e enchimento das juntas entre as peças dos tramos contíguos com a mesma argamassa, apoiado sobre muretes de tijolo cerâmico furado, assentes com argamassa de cimento, confeccionada em obra, dosificação 1:6 com mestra superior da mesma argamassa, com uma altura média de 100 cm, travados transversalmente cada 2 m aproximadamente, tudo sobre laje de betão (não incluída neste preço); REVESTIMENTO: telha asfáltica rectangular, fixada através de pregos de aço, colocados em fiadas paralelas ao beirado, sobre camada de primário de emulsão asfáltica aniônica com cargas, aplicada em perímetro e pontos singulares. Inclusive arejador, cumeeiras e rincões.
Inclui: Limpeza da superfície superior da laje. Marcação de rincões, laroz, encontros e juntas. Formação de paredes perimetrais com peças cerâmicas. Formação de muretes. Aplicação de mestras no remate dos muretes para receber o painel. Colocação das cintas de papel sobre os muretes. Colocação das peças cerâmicas que formam o tabuleiro. Descarga, espalhamento e nivelamento com réguas da camada de argamassa de regularização. Aplicação de primário na superfície suporte do revestimento da cobertura, no perímetro e pontos singulares. Colocação por pregagem das telhas asfálticas. Execução de remates.
Critério de medição de projecto: Superfície da vertente medida em verdadeira magnitude, segundo documentação gráfica de Projecto, sem ter em conta a sobreposição correspondente da telha asfáltica. Incluindo formação de cumeeiras, rincões, beirados e bordos livres. Não se inclui formação de laroz, beirados decorativos nem encontros de vertentes com paramentos verticais, chaminés, janelas ou condutas de ventilação.
Critério de medição de obra: Medir-se-á, em verdadeira magnitude, a superfície realmente executada segundo especificações de Projecto, sem ter em conta a sobreposição correspondente da telha. Incluindo formação de cumeeiras, rincões, beirados e bordas livres. Não se inclui formação de laroz, beirados decorativos nem encontros de vertentes com paramentos verticais, chaminés, janelas ou condutas de ventilação.

| Código | Un | Descrição | Rendimento | Preço | Importância |
|---|---|---|---|---|---|
| mt04lpt010c | Ud | Tijolo cerâmico furado duplo, para revestir, 30x20x9 cm, para utilização em alvenaria protegida (peça P), densidade 746 kg/m³, segundo NP EN 771-1. (material) | 29.704 | 17.50 | 519.82 |
| mt08aaa010a | m³ | Água. (material) | 0.012 | 213.08 | 2.56 |
| mt01arg005a | t | Areia de pedreira, para argamassa preparada em obra. (material) | 0.073 | 2242.28 | 163.69 |
| mt08cem000l | kg | Cimento cinzento em sacos. (material) | 11.250 | 14.21 | 159.86 |
| mt04lcg020a | Ud | Painel cerâmico furado com ligação macho-fêmea, para revestir, 50x20x3 cm, com com as testas rectas. (material) | 10.900 | 38.05 | 414.75 |
| mt14iea020c | kg | Emulsão asfáltica aniônica com cargas. (material) | 0.050 | 588.13 | 29.41 |
| mt13tag010a | m² | Telha asfáltica rectangular, segundo EN 544. (material) | 1.090 | 5222.72 | 5692.76 |
| mt13piz050 | kg | Elementos de sujeição de aço inoxidável (pregos, ganchos, etc.). (material) | 0.050 | 1460.28 | 73.01 |
| mt13tag020a | Ud | Arejador. (material) | 0.050 | 5396.67 | 269.83 |
| mq06hor010 | h | Betoneira. (equipamento) | 0.047 | 223.08 | 10.48 |
| mo020 | h | Oficial de 1ª construção. (mão de obra) | 1.129 | 612.02 | 690.97 |
| mo077 | h | Ajudante de construção. (mão de obra) | 1.611 | 357.82 | 576.45 |
| mo029 | h | Oficial de 1ª aplicador de lâminas impermeabilizantes. (mão de obra) | 0.276 | 612.02 | 168.92 |
| mo067 | h | Ajudante de aplicador de lâminas impermeabilizantes. (mão de obra) | 0.276 | 357.82 | 98.76 |
| % | % | Custos directos complementares | 2 % | 8871.27 | 177.43 |
|  |  | Custos directos |  |  | 9048.70 |
